# GSB Delmenhorst Ausführung
Angebotsaufforderung (GAEB DA XML 3.3, DA83)
Projekt: 23-01
Währung: EUR
Erstellt mit: GXML Toolbox V3.3 R20220330, ORCA AVA 27 27.00.00, 08.09.2026

## 22 Baureinigung

### Titel 00 VORBEMERKUNGEN

#### Bereich 00.01 ALLGEMEINE VORBEMERKUNGEN

*Hinweis: Rahmenbedingungen und Grundlagen*
Die Rahmenbedingungen und Grundlagen für die Realisierung der Bauaufgabe sind in den nachfolgenden Kapiteln der Ausschreibung und in den beigefügten Planunterlagen, Gutachten sowie den sonstigen Unterlagen definiert und näher erläutert.

Vom AG werden für alle Leistungen die in der Anlage beigefügten und im Gesamtinhaltsverzeichnis aufgelisteten Unterlagen zur Verfügung gestellt. Im Rahmen dieser Ausschreibung werden die Unterlagen dem AN digital zur Verfügung gestellt. Bei Bedarf sind diese vom AN eigenständig auszudrucken bzw. auszuplotten.

Die Verfahren und Methoden zur Realisierung des Vertragszieles aller Leistungen bestimmt in alleiniger Verantwortung der AN, innerhalb der definierten Rahmenbedingungen und Qualitätsstandards und unter Berücksichtigung der Anforderungen an die Gebrauchsfähigkeit und baurechtlichen Abnahmefähigkeit der Gesamtleistung. Zu den vom AN alleinverantwortlich zu bestimmenden Methoden gehören auch die ineinander greifenden Bauabläufe der einzelnen Arbeitsvorgänge sowie die Definition der Schnittstellen der Teilleistungen.

Wesentliche Aufgabe des AN ist die technische, terminliche und baustellenlogistische Abstimmung seiner eigenen Leistungen zur Absicherung des Vertragszieles. Zum Leistungsumfang des AN gehören alle Abstimmungen mit Behörden, Erschließungsträgern und alle sich aus diesen Abstimmungen ergebenden Maßnahmen. Zu diesen Maßnahmen gehört auch das zeitgerechte Einholen von behördlichen Genehmigungen und Zustimmungen (z.B. Beantragung verkehrsrechtliche Anordnung). Diese sind durch den AN zeitgerecht zum geplanten Bauablauf eigenverantwortlich einzuholen.

Sofern relevante Entscheidungen anstehen, muss der AG jederzeit involviert werden. Änderungen in der Ausführung dürfen ohne Genehmigung des AG nicht durchgeführt werden. Für nachfolgend beschriebene Leistungen gelten die Verarbeitungsvorgaben und Einbauanweisungen der Hersteller für die eingesetzten Baustoffe, -elemente und -produkte, die Publikationen der im jeweiligen Fachbereich allgemein anerkannten Verbände und der sonstigen Herausgeber von Richtlinien, Merkblättern, Empfehlungen etc. in der zum Zeitpunkt der Ausführung gültigen Fassung als vereinbart. Im Fall von Widersprüchen gilt die weiterreichende bzw. qualitativ höherwertige Anforderung als vereinbart. Alle für ein Bauteil oder Bauelement erforderlichen Bestandteile sind aus dem System eines Materialherstellers zu beziehen und als durchgängige Produktlinien anzubieten. Alle Bauteile ähnlicher Art und Lage müssen aufeinander abgestimmte Oberflächen, Farbtöne, Falzgeometrien, Kantenausbildungen, Beschläge etc. aufweisen, um eine gestalterische Durchgängigkeit zu gewährleisten.

*Hinweis: Angebotsbedingungen*
Die Allgemeinen Vertragsbedingungen für Bauleistungen VOB/B und die Allgemeinen Technischen Vertragsbedingungen VOB/C werden im Auftragsfall jeweils in der aktuellen Fassung Vertragsbestandteil.
Gleiches gilt für die in den Verdinungsunterlagen genannten DIN-Normen in der jeweils letzte Fassung, die spätestens drei Monate vor dem Einreichungs-/Eröffnungsterminn im Bundesanzeiger bekanntgemacht bzw. -bei den weiteren DIN-Normen- angezeigt worden sind.

Bieter- und Arbeitsgemeinschaften
Bieter- oder Arbeitsgemeinschaften werden durch ein bevollmächtigtes Unternehmen vertreten, welches bei der Angebotsabgabe der Bieter- oder Arbeitsgemeinschaft zu benennen ist.

Pflichten des Bieters
Der Bieter ist vor Angebotsabgabe insbesondere verpflichtet:
Es wird empfohlen, dass sich der Bieter über die örtlichen und sachlichen Gegebenheiten auf dem Baufeld, insbesondere bezüglich Logistik, Leitungsbestand, Baustelleneinrichtung und Bauumfeld und etwa zu erwartende Ausführungserschwernisse eingehend informiert.
Mit der Abgabe des Angebotes erklärt der Bieter, dass er den vorstehenden Pflichten nachgekommen ist, sich über die örtlichen und sachlichen Verhältnisse an Ort und Stelle unterrichtet hat. Spätere Einwendungen und Nachforderungen, die auf Unkenntnis der örtlichen Verhältnisse oder unterlassene Rückfragen beruhen, sind ausgeschlossen.
Der Bieter steht dafür ein, dass er vor Abgabe des Angebotes die Ausschreibung fachlich, sachlich, quantitativ und qualitativ geprüft hat und sich durch Einsicht in die Planungsunterlagen über die Durchführung der Leistungen, insbesondere in technischer und baurechtlicher Hinsicht, Klarheit verschafft hat und er keine Bedenken gegen die Planung, Ausschreibung und Ausführung hat.
Nachforderungen aus Unkenntnis der Plan- und Berechnungsunterlagen sind ausgeschlossen. Einwände gegen die vorgesehene Ausführung sind vor Angebotsabgabe schriftlich geltend zu machen.
Gleichzeitig versichert der Bieter, dass die angebotenen Leistungen den jeweils gültigen DIN-Vorschriften und dem neuesten Stand der Technik entsprechen.

Angaben zum Angebot
Alle ergänzend zum Angebot beigefügten Unterlagen sind mit Ordnungszahlen zu versehen. Diese Angebotsunterlagen sind nach den Ordnungszahlen sortiert einzureichen. Bei widersprüchlichen Angaben in Normen und Richtlinien sowie den Anforderungen der einzelnen Leistungsprogramme gelten jeweils die höheren Anforderungen, soweit nicht ausdrücklich auf eine Abminderung der Anforderung hingewiesen ist.
Besteht für die Ausführung einer Leistung nach der Baubeschreibung/Qualitätsbeschreibung oder nach den technischen Vorschriften oder anderen Unterlagen ein Qualitätsspielraum, so ist stets die bessere Qualität im Rahmen des sich aus den Vertragsunterlagen ergebenden allgemeinen Qualitätsstandards zu liefern. Das gesagte gilt auch wenn sich Qualitätsanforderungen für eine Leistung widersprechen sollten.

Hinweis zur Kalkulation
Es wird auf die besonderen örtlichen Gegebenheiten und Randbedingungen, wie z.B. teilweise beengte Bedinungen, Abstimmungen mit diversen Gewerken, Bauen im Bestand, Bauen in Abschnitten explizit hingewiesen. Die Baustellenlogistik und die Baustelleneinrichtung ist entsprechend darauf auszurichten. Alle sich aus diesen Gegebenheiten eventuell ergebenden zusätzlichen Aufwendungen und Maßnahmen sind zu berücksichtigen und in die Leistungspositionen einzukalkulieren.

Abrechnung allgemein
Alle Rechnungen, auch die Abschlagsrechnungen, sind immer kumulierend und komplett einzureichen. Das heißt, dass auch für Teilleistungen eine komplette und prüffähige Mengenermittlung aufgestellt werden muss sowie auch Stundenlohn- Material- und sonstige Nachweise beigefügt werden müssen.
Alle Rechnungen sind 1-fach im Original bei der Bauleitung mit Rechnungsadresse des AG einzureichen und digital bei der Bauleitung sowie dem AG einzureichen.
Ebenso alle Anlagen, wie Aufmaße, Mengenermittlungen, Stundenzettel und sonstige Nachweise.
Sämtliche, durch den AN zu erbringende Leistungen
- aus den allgemeinen und projektbezogenen Vorbemerkungen,
- aus Hinweisen, Leitbeschreibungen sowie
- aus den zusätzlichen technischen Vorbemerkungen
gelten als Nebenleistung im Sinne der VOB und werden nicht gesondert vergütet, wenn nicht anders im LV-Text beschrieben.

*Hinweis: Planungsleistungen, Bemusterungen, Terminsicherung*
Abgrenzung und Schnittstellendefinition
Planungsleistungen Architekt / Fachplaner
Planungsleistungen AN
Die Erstellung der gesamten Ausführungsplanung Objektplanung gem. Grundleistungen HOAI - Lph 5 ist Leistungsumfang der Fachplanungsbüros gemäß Projektbeteiligtenliste, die nach Auftragsvergabe weitergeleitet wird.

Hinweis: Der Stand der Planung zur Ausschreibung stellt noch keine abschließende Ausführungsplanung im Sinne einer Leistungsphase 5 nach HOAI dar. Die Schal- und Bewehrungspläne werden entsprechend des Baufortschritts in geprüfter Form zur Verfügung gestellt.

Für den Fall, dass für die Angebotskalkulation relevante Informationen aus den vorliegenden projektspezifischen Ausschreibungsunterlagen nicht ersichtlich sind, so können hierzu Rückfragen im terminlichen Kontext des Rahmenterminplans des AG gestellt werden.

Es dürfen vom AN nur geprüfte bzw. vom AG bzw. seinem Vertreter zur Ausführung freigegeben Planunterlagen verwendet werden.

Von den Fachplanern der Haustechnik und der Architekturplanung werden die gemäß beiliegender Planliste aufgeführten Unterlagen als Grundlage zur Verfügung gestellt.

Seitens der Tragwerskplanung werden neben den statischen Berechnungen auch die Positions-, Schal- und Bewehrungspläne zur Ausführung zur Verfügung gestellt. Als Grundlage für die Kalkulation liegen die Positionspläne vor.

Die weiteren Grundlagen für die Ausführung wie beispielsweise Brandschutzkonzept, Wärmeschutznachweis etc.  werden nach Auftragsvergabe übersendet.

Die Erstellung sämtlicher Werk- und Montagepläne obliegt dem AN. Die durch den AN zu erstellenden Planunterlagen sind dem AG bzw. dessen Beauftragten so frühzeitig vorzulegen, dass der AN unter Berücksichtigung einer Prüfungszeit des AG von 12 Werktagen alle nachfolgenden Abläufe bis zur Ausführung (wie z.B. Bestellzeiten, Arbeitsvorbereitungen, Werksmontagen, etc.) einhalten kann. Mit Festlegung eines detaillierten Bauzeitenplanes sind die Zeitpunkte der jeweiligen Vorlage der vorgenannten Unterlagen vom AN zu benennen.

Sämtliche Planungsgrundlagen sind in der beiliegenden Planliste enthalten.

Der AN fertigt vor Ausführung seiner Arbeiten zunächst eine Planlieferliste und einen Planungsablaufplan und sodann mittels CAD eine Werkstatt- und Montageplanung/Zeichnungen an, die die zu erbringenden Leistungen insbesondere in Bezug auf folgende Inhalte umfänglich darstellen:
- Lage,
- alle statisch relevanten Anschlüsse, Verbindungen, Halterungen,
  Befestigungen, Absteifungen, Verankerungen, Auflager,
- Detailausbildungen,
- Höhen bzw. Anschlusshöhen,
- Fugenplan und -arten, Stöße, Teilungen, Verlegerichtungen,
- Aufteilungen, Befestigungspunkte und -linien,
- Querschnitte, Dimensionierungen, Bemaßungen,
- Revisionsöffnungen,
- Dehnungs- und Montagestöße,
- Montagelastfälle, Bau-, Transport- und Zwischenzustände,
- Einbauabfolge,
- Lasthaken und -ösen/ Anhängelasten,
- Fenster-/Tür- und Stücklisten,
- bauphysikalische Anforderungen und Berechnungen,
- Brand- und schallschutztechnische Anforderungen.

Zur Werkstatt- und Montageplanung gehört - soweit erforderlich - auch die Erstellung einer prüffähigen Ausführungsstatik mit allen erforderlichen statischen Nachweisen als Einzel- und Systemnachweise, die rechtzeitig zur Prüfung einzureichen sind. Bei der Planung sind die hohen gestalterischen Anforderungen des AG höher zu werten als die Effizienz des Materialeinsatzes des AN. Material- oder verschnittoptimierte Planungen sind nicht akzeptabel, wenn damit gestalterische Einschränkungen einhergehen. Der AN ist für die korrekte Dimensionierung der Bauteile allein verantwortlich. Eventuell vom AG in den Ausschreibungsunterlagen oder Plänen getätigte Bemessungen oder Querschnittsangaben verstehen sich nur als Kalkulationshilfe und sind vom AN alleinverantwortlich zu verifizieren. Die Anfertigung der Zeichnungen des AN erfolgt mittels CAD und wird im Format DWG und PDF 1-fach im Papierformat an die Bauleitung sowie digital an die Bauleitung sowie den AG zur Sichtung übergeben.

Planversand und Vorlage der Ausführungsplanung:
Dem AN werden die Ausführungspläne und weiteren Unterlagen gemäß Anlagenverzeichnis als Grundlage für die Ausführung nur in digitaler Form (Format DWG und PDF) zur Verfügung gestellt. Dies gilt auch für Planänderungen (Index). Benötigt der AN darüber hinaus Unterlagen im Papierformat, so hat er diese selbst anzufertigen.
Die vom AG gestellten Pläne, Nachweise und Unterlagen werden dem AN 4 Wochen vor Ausführung des betreffenden Bauteils / Geschoss zur Verfügung gestellt.

Prüfung und Freigabe von Plänen
Die vom AN erstellten Planungsleistungen oder Unterlagen werden dem AG zur Kenntnis gegeben. Bei der Prüfung der Planunterlagen des AN durch den AG bzw. seine Bevollmächtigten handelt es sich um eine Sichtprüfung auf Übereinstimmung der Werk- und Montagepläne mit der Ausführungsplanung, den Vorgaben der Leistungsbeschreibung bzw. der vertraglichen Festlegungen, sowie möglicher Abweichungen gegenüber gemeinsam getroffenen Entscheidungen bei Baubesprechungen. Die Überprüfung von Werk- und Montageplänen sowie sonstigen Unterlagen des AN durch den AG oder seine Beauftragten läßt die alleinige Haftung des AN für die Richtigkeit, Vollständigkeit und Durchführbarkeit dieser Planungen, Berechnungen und Zeichnungen und sonstigen Unterlagen und für die Übereinstimmung mit den vertraglichen Anforderungen unberührt.
Eine fachliche Prüfung und Freigabe behält sich der AG ausdrücklich vor. Diese ist jedoch keine Voraussetzung für die weitere Bearbeitung durch den AN.

Die Pläne sind rechtzeitig vor der weiteren Bearbeitung beim AG vorzulegen. Miteinander in Verbindung stehende Einzelunterlagen sind in jedem Fall gemeinsam und jeweils mindestens geschossweise zu übermitteln! Für den Fall, dass der AG die Planung fachlich prüfen möchte, sind dem AG für jeden Prüfungs- bzw. Freigabedurchgang vom Tag des Einganges an zählend bis zum erneuten Rückversand, 12 Werktage Prüffrist einzuräumen! Wichtige Termine für Plandurchläufe/ -prüfungen sind vom AN in dessen Bauzeitenplan einzuarbeiten und/ oder den entsprechenden Planern im Vorfeld, d. h. mindestens 2 Wochen vorher anzuzeigen. Sämtliche Pläne, Nachweise etc. sind stets in 1-facher Ausführung auf Papier gefaltet an die Bauleitung zu übergeben und der letzte Stand zusätzlich 1-fach in digitaler Form (DWG und PDF) an Bauleitung und AG zu übergeben.

Bemusterungen
Zu technischen und qualitativen Überprüfung der vom AG vorgeschriebenen sowie ggf. vom AN vorgeschlagenen Produkte mit den Vorgaben der Ausführungsplanung sind vom AN mit ausreichendem zeitlichen Vorlauf Produktlisten gewerkeweise und in vom Bauablauf her sinnvoller Reihenfolge thematisch zu erstellen und zur Überprüfung bzw. Kommentierung vorzulegen. Diese Listen umfassen sämtliche Materialien / Produkte, die baulich relevant sind, bauphysikalische oder brandschutztechnische Eigenschaften zu erfüllen haben bzw. nicht zuletzt auch optischen und gestalterischen Einfluss besitzen.
Der AN erstellt diese Liste, stimmt sie inhaltlich mit AG und AG-Vertreter ab und legt sie zur Prüfung vor mit Nennung des Herstellers, des Fabrikats und Typs einschl. eines technischen Datenblattes, eines aktuellen Sicherheitsdatenblatts und (soweit vorhanden) eine EPD (Environmental Product Declaration).
Die vom AN vorgesehenen Materialien, Oberflächen und Oberflächenbehandlungen aller sichtbaren Bauteile im Außenbereich und im Innenbereich sind in einem Material- und Farbkatalog des AN im Rahmen seiner Planung fortlaufend zu bemustern, darzustellen und zu dokumentieren.
Im Rahmen dieser Bemusterung sind ausschließlich Materialmuster vorzulegen und zugelassen, deren Qualitätsanforderungen die der Vertragsunterlagen vollumfänglich widerspiegeln. Sämtliche mit der Bemusterung verbundenen Kosten sind im Angebot enthalten. Der AG und seine Beauftragten haben nach Erhalt der vollständigen Unterlagen 12 Werktage Zeit um diese zu prüfen und zu kommentieren. Zeiträume für Bemusterungen sind vom AN in seinen Terminplänen auszuweisen. Eine termingerechte Bemusterung im Hinblick auf den Fertigstellungstermin gehört zur geschuldeten Koordinationsleistung des AN. Ergebnisse der Bemusterungen und Entscheidungen sind vom AN zu dokumentieren und kumuliert fortzuschreiben. Die Verwendung / der Einbau der Produkte / Materialien darf erst nach Freigabe durch den AG bzw. seine Beauftragten erfolgen.
Hinsichtlich der Materialität und Farbgestaltung sowie der Ausstattung ist grundsätzlich eine Bemusterung aller sichtbaren Bauteile/-elemente zu berücksichtigen.

Die Bemusterungen müssen vom AN zeitlich so geplant werden, dass die geplanten Ausführungsfristen durch Lieferzeiten etc. nicht beeinträchtigt werden.
Die Entscheidung über die vom AN vorgeschlagene Farb- und Materialauswahl liegt immer beim AG und/oder dessen Vertretern. Vom AN ist eine vollständige Bemusterungsliste mit aussagekräftigen Produktbezeichnungen vorzulegen. Anzahl und Art der vorzulegenden Muster ist u.a. bei der Beschreibung der jeweiligen Bauteile aufgeführt.

Weichen Bauteile/ Produkte von den Angaben/ Leitfabrikaten im Angebot ab, so muss der AN die Gleichwertigkeit nachweisen.
Werden nicht genehmigte Materialien oder Bauteile eingebaut, gehen alle dadurch entstandenen Kosten zu Lasten des AN. Verspätete Bemusterungsvorlage durch den AN, die zu Terminverzögerungen führen, hat der AN zu verantworten.

Maßnahmen zur Terminsicherung
Sämtliche Maßnahmen zur Sicherung der vereinbarten Termine für Planung, Bau, Abnahme etc. gehören zu den Leistungen des AN. Hierzu gehören auch die Maßnahmen und damit verbundenen Kosten für Arbeitsgenehmigungen außerhalb der normalen Arbeitszeiten.

Die Planung der einzelnen Tagesabschnitte ist
eigenverantwortlich vom Auftragnehmer durchzuführen und mit der Bauleitung zu koordinieren. Genaue Planung und Angabe von Terminen und Abläufen erfolgen nach
Beauftragung der Gewerke durch die weitere Feinplanung
des Bauzeitenplanes von der Bauleitung.

Bauablauf, Bauzeiten & Witterungseinflüsse
Für die Ausführung der Arbeiten sind jeweils Starttermin und Dauer der einzelnen Arbeitsschritte aus dem Bauzeitenplan unter Berücksichtigung des Zusammenspiels mit anderen Gewerken einzuhalten. Grundsätzlich ist im Hinblick auf die Erreichung des Fertigstellungstermines bedarfsweise ein erweiterter Arbeitsumfang einzuplanen. Witterungseinflüsse, mit denen normalerweise gerechnet werden muss, sind in die Einheitspreise einzukalkulieren. Mehraufwendungen in diesem Zusammenhang für Materialien, Verarbeitungsverfahren, Geräte, Personaleinsatz, Unterbrechungen und Verzögerungen werden nicht gesondert vergütet.

Arbeitszeiten und Lärmschutz
Der AN hat seinen Baubetrieb und somit auch seinen Bauablaufplan darauf einzurichten, dass Einschränkungen für die umliegenden Wohnhäuser und die Schulen durch Lärm und Verschmutzung auf ein unumgängliches Mindestmaß reduziert werden.
Als Regelarbeitszeit gilt: Montag bis Samstag von 7:00 bis 18:00 Uhr

*Hinweis: Anlagen Ausschreibung*
Die nachfolgenden Unterlagen werden als Anlagen zur Ausschreibung beigefügt:
01 Planung
02 Terminplan

*Hinweis: Anforderungen an den Bauprozess und die Baustelle*
Schutz der Leistungen
Der AN hat alle eventuellen Schutzmaßnahmen zu treffen. Für jeden Schaden, der durch den AN zu vertreten ist, ist er in vollem Umfang haftbar. Im Übrigen hat der AN seine eigene Leistung bis zur Abnahme zu schützen. Der AN hat sich vor Beginn seiner Arbeiten darüber zu informieren, dass die Versorgungsmedien im Baustellenbereich abgeschaltet wurden.

Anforderungen der Baugenehmigung
Die von der Stadt Delmenhorst, Fachbereich Planen, Bauen, Umweltschutz, Landwirtschaft und Verkehr - Fachdienst Bauordnung - für das Projekt erteilte Baugenehmigung Nr. 001411-2024 ist Bestandteil dieser Ausschreibung und bei Bedarf einzusehen. Alle Auflagen, Bedingungen und Hinweise sind zu beachten.

Anforderungen an die Standsicherheit
Die Statische Berechnung sowie die konstruktiven Brandschutz- und Schallschutznachweise für die Baukonstruktionen wurden aufgestellt, siehe Anlagenverzeichnis. Alle vorgenannten Unterlagen sind der Angebotskalkulation zugrunde zu legen. Die geforderten Nachträge zum Nachweis der Standsicherheit (siehe Prüfbericht) sind so rechtzeitig bei der Bauaufsichtsbehörde einzureichen, dass sie unter Berücksichtigung der Prüfzeit für die bautechnische Prüfung bis zum Baubeginn bzw. vor Ausführung der entsprechenden Bauteile geprüft vorliegen. Mit der Herstellung der Stahlbetonbauteile darf erst begonnen werden, wenn die Ausführungszeichnungen für diese Bauteile geprüft vorliegen. Die statisch erforderlichen Bauabnahmen nach § 77 Abs. 1 Nr. 1 NBauO erfolgen durch den für die Prüfung der bautechnischen Nachweise beauftragten Prüfingenieur. Der Umfang der Abnahmen ist dem Prüfbericht zu entnehmen. Die Abnahmen sind vom AN direkt beim Prüfingenieur anzumelden.

Brandschutztechnische Anforderungen
Grundlage der Planung ist ein Brandschutzkonzept (BSK), dass die Maßnahmen beschreibt, die umzusetzen sind, damit die Schutzziele der niedersächsischen Bauordnung in Bezug auf den Brandschutz erfüllt werden.
Für alle vom AN eingesetzten Bauteile und Baustoffe, die aufgrund von Normen und Vorschriften einer allgemeinen Zulassung brandschutztechnischer Art bedürfen (z.B. Entrauchungseinrichtungen, Feststellanlagen von Brandschutztüren, etc.) sind die Eignung der verwendeten Bauteile, Betriebssysteme und Baustoffe durch Zulassungen oder Prüfzeugnisse unaufgefordert nachzuweisen.
Die Verwendbarkeitsnachweise werden Bestandteil der Projektdokumentation. Zum Leistungsprogramm des AN gehören auch alle nach geltenden Vorschriften erforderlichen Sachverständigen- oder Sachkundigenabnahmen. Vom AN sind außerdem alle Bedingungen, Auflagen und Anforderungen der Baugenehmigung und der Brandschutzbehörden für den Brandschutz während der Bauzeit einzuhalten und mit dem AG bzw. seinem Vertreter abzustimmen.

Wärmeschutz
Für die Nachweisführung eines energiesparenden Wärmeschutzes und einer energiesparenden Anlagentechnik bei Gebäuden, entsprechend der aktuellen Energieeinsparverordnung wurde ein Wärmeschutznachweis erstellt. Der Energiesparnachweis gemäß EnEV inkl. Projekt-Dokumentation und Bauteilkatalog werden im Auftragsfall ausgehändigt.
Der AN muss bei der Ausführung alle aktuellen Bedingungen und Auflagen zur Einhaltung der entsprechenden Dämmwerte des Wärmeschutznachweises berücksichtigen und mit Angebotsabgabe bereits die Ausschreibungsplanung hinsichtlich der Wärmeschutzanforderungen und der Durchführbarkeit prüfen. Die bauphysikalischen Eigenschaften der verwendeten Baustoffe sind durch Zulassungen oder Prüfzeugnisse nachzuweisen. Diese Nachweise des AN werden Bestandteil der Projektdokumentation.

Geologische Anforderungen
Die erforderlichen Baugrunduntersuchungen wurden durchgeführt. Die Ergebnisse wurden in dem Baugrundgutachten zusammengefasst und sind bei der Ausführung zu beachten.

Sicherheits- und Gesundheitsschutz-Koordination (SiGeKo)
Sämtliche gemäß Baustellenverordnung geforderten Leistungen für Sicherheit- und Gesundheitsschutz sind vom AN während der Ausführungsphase umzusetzen. Dabei gelten die Regeln zum Arbeitsschutz auf Baustellen. Der in dieser Verordnung vorgesehene Sicherheits- und Gesundheitsschutzkoordinator (Si-GeKo) wird vom AG bestellt.Der SiGe-Plan ist zur Einsichtnahme auf der Baustelle während der gesamten Bauzeit vorzuhalten.
Die Anweisungen des SiGeKo sind zu befolgen und unverzüglich umzusetzen. Der SiGeKo ist auf der Baustelle weisungsbefugt.
Der AN hat dem SiGeKo vor Beginn seiner Leistungen eine Gefährungsbeurteilung für seinen Leistungsbereich vorzulegen.

Kooperation, Koordination und Eigenüberwachung
Der Auftragnehmer ist verpflichtet, auf Anforderung an Koordinierungsbesprechungen, Baubesprechungen und Besprechungen mit Behörden, Ämtern, Versorgungsunternehmen teilzunehmen bzw. solche Besprechungen im Rahmen seiner Leistungserstellung selbstverantwortlich zu führen und zu protokollieren.
Um einen zügigen Ablauf der Arbeiten zu gewährleisten, ist eine Zusammenarbeit zwischen allen Gewerken notwendig. Bei erkennbaren Behinderungen und Unstimmigkeiten im Arbeitsablauf durch andere Gewerke ist die Bauleitung so frühzeitig in Kenntnis zu setzen, dass Maßnahmen zur Behebung schnell getroffen werden können.
Für die einzelnen Leistungsbereiche hat der AN auf der Baustelle einen verantwortlichen deutschsprachigen Fachbauleiter zu benennen. Der Name des Fachbauleiters ist dem AG schriftlich mit ausdrücklicher Erklärung mitzuteilen, dass dieser berechtigt ist, Anordnungen des AG, der bauleitenden Architekten bzw. Fachingenieure auszuführen und gemeinsame Aufmaße verbindlich gegenzuzeichnen.
Einmal wöchentlich findet eine Baubesprechung statt, die Teilnahme ist verpflichtend.
Die Teilnahme des AN an den Baubesprechungen ist für den AG kostenfrei und in die Einheitspreise einzukalkulieren. Gleiches gilt für außerordentliche Baubesprechungen aus besonderen Gründen, die auch kurzfristig einberufen werden können.
Die Objektüberwachung seitens des Auftraggebers schränkt die Verantwortlichkeit des Auftragnehmers für die Ausführung seiner Leistungsbereiche und seine Koordinationspflicht nicht ein.
Der Auftragnehmer ist verpflichtet, während der Arbeiten Eigenüberwachungen durchzuführen. Dies bezieht sich auch auf die rechtzeitige Kontrolle der bestehenden oder der von anderen Gewerken erstellten Untergründe oder Anschlusspunkte.
Die Ergebnisse der Eigenüberwachung sind täglich über die gesamte Bauzeit mit zusätzlichen Angaben der Tagesleistungen, Personal, Temperatur, Witterung, sowie verwendete / eingebaute Materialien und Mengenangaben in einem Bautagebericht aufzuzeichnen und auf Anforderung zu übergeben. Form und Systematik der Berichte sowie die dazugehörigen Formblättern sind mit dem AG gemeinsam abzustimmen. Über die Tagesberichte hinaus sind vom AN alle wichtigen und für die Vertragsabwicklung relevanten Sachverhalte zu dokumentieren und nachzuweisen. Für Arbeiten auf der Baustelle außerhalb der gesetzlichen Arbeitszeiten muss der AN die erforderlichen behördlichen Genehmigungen selbst einholen. Diese Arbeiten sind in den Tagesberichten zu vermerken.

Bauleitung
Der AN führt die gesamte Koordination der Leistungen der von ihm beauftragten Nachhunternehmer (NU) und auch die Koordination mit anderen Beteiligten eigenständig durch.
Der AN muss zur Bewältigung der Gesamtaufgabe in der vorgegebenen Zeit ausreichendes und fachlich qualifiziertes Personal einsetzen. Mit Angebotsabgabe ist ein Bauleiter zu benennen, der zudem über ausreichende Kenntnisse der deutschen Sprache verfügung muss (Sprachniveau B2 gem. Gemeinsamer Europäischer Referenzrahmen für Sprachen (GER)) . Der Wechsel dieser Personen ist dem AG schriftlich anzuzeigen. Auch hat der AG das Recht, unter Darlegung der Gründe, eine Ablösung von Mitarbeitern zu fordern, sofern eine aus seiner Sicht projektfördernde Zusammenarbeit nicht mehr gewährleistet ist.

Objektüberwachung AG
Die Objektüberwachung des AG und seiner Fachingenieuere schränkt die Verantwortlichkeit des AN für die Ausführung nicht ein.

Vermessung und Bautoleranzen
Sämtliche erforderliche Vermessungsleistungen sind vom AN durchzuführen. Unter Hinzuziehung eines öffentlich bestellten und vereidigten Gebäudevermessers sind vom AN die Hauptpunkte der Projektgeometrie (Hauptachsen, Lage- und Höhenfestpunkte) einzumessen. Die abschließende Einmessung zur Übernahme in das öffentliche Kataster veranlasst der AG und trägt die Kosten und Gebühren. Dem AG bzw. seinem Vertreter sind vom AN umgehend die entsprechenden Testate durchgeführter Vermessungsarbeiten vorzulegen.

Ausführung
Alle Maße sind vor der Ausführung am Bau durch den AN zu überprüfen. Vor Beginn der Arbeiten sind die tatsächlichen Einbauhöhen bezogen auf das gesamte Ausbausystem zu prüfen, insbesondere wenn unzulässige Toleranzen oder Änderungen des geplanten Fußbodenaufbaus festgestellt oder vermutet werden.

Veranstaltungen während der Bauzeit
Der AG hat jederzeit das Recht, die Baustelle zu betreten. Der AG stellt für sich und seine Besucher die persönliche Schutzausrüstung bereit. Darüber hinaus hat der AN zu beachten, dass voraussichtlich zwei offizielle Veranstaltungen (Grundsteinlegung, Richtfest) stattfinden werden.

Rechte des AG zur Aufrechterhaltung der Ordnung auf der Baustelle
Kommt der AN seinen vertraglichen Verpflichtungen zur Aufrechterhaltung der Ordnung auf der Baustelle nicht nach, so kann der AG nach erfolgloser Anordnung mit einmaliger Fristsetzung die erforderlichen Maßnahmen auf Kosten des AN durchführen lassen.

Rechte, Ansprüche und Einflüsse Dritter
Wird der AG von Dritten in Anspruch genommen, so stellt der AN den AG unverzüglich auf erstes Anfordern von diesen Ansprüchen frei, es sei denn, der AN weist nach, dass diese Ansprüche ihre Grundlage nicht in seinem Verantwortungsbereich haben. Wird dem AN von Dritten, also von anderen am Bau Beteiligten, ein Schaden zugefügt, so steht der AG dafür nicht ein. Ansprüche des AN gegen den Verursacher bleiben unberührt. Bleibt der Sachverhalt, der zum Schaden geführt hat, unaufgeklärt, so trägt der AN das Risiko und somit auch den Schaden. Die Beweislast trägt der AN.

Deutschsprachige Mitarbeiter und Arbeitssicherheit
Sofern vom AN Mitarbeiter beschäftigt werden, welche die deutsche Sprache nicht oder nicht ausreichend (vgl. Sprachniveau B2 gem. Gemeinsamer Europäischer Referenzrahmen für Sprachen (GER)) beherrschen, ist er aus Gründen der Arbeitssicherheit verpflichtet, innerhalb je-der Arbeits- oder Montagegruppe mindestens einen der deutschen Sprache (Sprachniveau B2) in Wort und Schrift mächtigen Mitarbeiter einzusetzen.

Auskunfts- und Berichtspflichten
Der AN muss die entsprechend der vertraglich vereinbarten Planungs- und Bauaufgaben notwendigen Genehmigungen sicherstellen und ist für eine effiziente Baustellenabwicklung verantwortlich. Liegenschafts- bzw. Baubegehungen des AG zur Leistungs- und Erfolgskontrolle müssen aber jederzeit und vollumfänglich gewährleistet werden. Der AN muss darüber hinaus mit dem AG wöchentlich Besprechungen/Jour fixe zum Planungs- und Baufortschritt organisieren und koordinieren, durchführen und protokollieren.

Rohbau- und Schlussabnahme
Für das Bauvorhaben werden die Rohbau- und Schlussabnahme gem. § 77 Abs. 1 NBauO angeordnet. Dem AG ist vom AN gem. § 77 Abs. 3 NBauO rechtzeitig (mindestens 2 Wochen vorher) schriftlich mitzuteilen, wann die Voraussetzungen für die mängelfreien Abnahmen vorliegen, sofern sie auch relevant für die bauaufsichtliche Abnahme sind.

Übergabe nach Fertigstellung - Abnahme
Eine Abnahme nach Fertigstellung der Leistung ist gemäß VOB rechtzeitig, spätestens jedoch 14 Tage vorher anzuzeigen. Zum Termin der Abnahme muss eine Baureinigung (besenrein) der gesamten Gebäude erfolgt sein. Im Abnahmeprotokoll festgehaltene Mängel und/ Restarbeiten werden entsprechend der protokollierten Fristsetzung beseitigt.

Dokumentation
Der AN hat spätestens zur Abnahme bezüglich seiner ausgeführten Leistungen eine Dokumentation 1fach in Papier und digital mit folgendem Inhalt zu übergeben, Erklärungen und Prüfbücher im Original:
1. Benennung der ausgeführten Produkte, ggf. inkl. Modellbezeichnung u. technischen Leitwerten (z.B. U- Wert)
2. Übereinstimmungserklärungen zur fach- und sachgerechten Verwendung und Einbau der ausgeführten Produkte, insbesondere relevanter Ausführungen für den Brand-, Wärme-, Schall- und Feuchteschutz.
3. Fachunternehmererklärung
a: Leistungen nach allgemein anerkannten Regeln der Technik ausgeführt,
b: Leistung gemäß den vertraglich vereinbarten Eigenschaften - ohne gebrauchseigenschaftsherabsetzende Fehler oder Mängel,
c: Leistungen entsprechen dem öffentlichen Baurecht und wurden auf die Arbeiten anderer Unternehmer abgestimmt, § 55 NBauO
4. Prüfbücher für prüfrelevante Produkte (Toranlagen, Brandschutzabschlüsse, rauchmeldegesteuerte Feststellanlagen, etc.)
5. Unternehmererklärung nach EnEV §26a, sofern zutreffend
6. Reinigungs- und Pflegeempfehlung zu fertigen Oberflächenprodukten
7. Das Fehlen dieser Unterlagen wird im Rahmen der Schlussrechnungsprüfung mit einem Sicherheitseinbehalt in Höhe von 1% der geprüften Schlussrechnungssumme bis zur vollständigen Vorlage der Dokumentation gewertet.

*Hinweis: Bauablauf*
Arbeitssicherheit:
Es wird besonderer Wert auf die Einhaltung der Unfallverhütungsvorschriften gelegt. Für eine regelmäßige Unterweisung des Personals ist zu sorgen. Das Personal des AN hat beim Betreten der Baustelle und während der Arbeiten ständig die erforderlichen Schutzausrüstungen wie Helme, Schutzkleidung, Sicherheitsschuhe etc. zu tragen. Zuwiderhandlungen werden mit Baustellenverbot geahndet.
Der AN hat dafür zu sorgen, dass Arbeitsplätze und Verkehrswege hinsichtlich der Absturzhöhe erst benutzt werden, wenn die Sicherheitseinrichtungen bzw. -maßnahmen gegen Absturz vom Aufsichtführenden überprüft worden sind.

Planunterlagen / Ausführungsunterlagen / Bemusterung:
Der Bieter ist verpflichtet, die im Leistungsverzeichnis beschriebenen Positionen auf Vollständigkeit, fachgerechte Ausführung und Eignung für den vorgesehenen Verwendungszweck zu überprüfen. Etwaige Unklarheiten sind vor Abgabe des Angebotes mit der ausschreibenden Stelle zu klären.
In diesen Plänen müssen alle Aussparungen, Einbauteile etc. exakt vermasst sein. Zu den Ausführungsplänen gehört auch eine statische Berechnung der Anlagen. Alle Ausführungspläne sind vom Beauftragten des Bauherrn zur Freigabe vorzulegen.
Geänderte Zeichnungen erhalten einen Index in der Bezeichnung der Unterlage.
Freigaben von Ausführungsunterlagen sind vom Auftragnehmer so rechtzeitig zu beantragen, dass die vereinbarten Termine gesichert bleiben. Für die Freigabe durch den Auftraggeber sind 2 Wochen zu berücksichtigen. Die Zeichnungen sind dem Auftraggeber elektronisch in pdf- und / oder dwg-Format auszuhändigen, auf Wunsch auch in Papierform 2-fach.
Erst nach Genehmigung der Unterlagen durch den Auftraggeber kann die Fertigung erfolgen.

Dokumentation:
Alle Unterlagen, Beschriftungen sind in deutscher Sprache zu erstellen.
Alle notwendigen, bzw. erforderlichen Dokumentationsunterlagen, Berechnungen etc. sind vom AN nach Übergabe der Aufzugsanlage in 2-facher Ausführung dem Bauherrn / Auftraggeber zu übergeben.

Planungs- und Koordinationsgespräche:
Während der Ausführung nimmt der AN, nach Aufforderung des AG oder dessen Stellvertreters, an Baustellenkoordinationsgesprächen durch einen bevollmächtigten Vertreter teil, sofern dies erforderlich ist. Die Besprechungen finden in den Räumen der Planer bzw. im Baubüro statt.
Protokolle der Baubesprechung werden durch die Objektüberwachung erstellt und nach dem Besprechungstermin an alle Beteiligten verteilt (Fax bzw. E-Mail).
Der AN hat die Bauleitung rechtzeitig auf die für die Durchführung seiner Arbeiten notwendigen Vor- und Folgearbeiten bzw. Vorleistungen anderer Auftragnehmer aufmerksam zu machen. Der AN hat seine Maßnahmen im Einvernehmen mit der Bauleitung so abzustimmen, dass alle Bauleistungen mit allen beteiligten Auftragnehmern reibungslos durchgeführt werden können.
Der AN hat vor Beginn seiner Arbeiten die Maße am Bau auf Übereinstimmung mit den Zeichnungen zu prüfen. Maßabweichungen von den Zeichnungen sind der Bauleitung unverzüglich mitzuteilen.
Koordinationsbesprechungen zwischen den einzelnen Gewerken und kurzfristige Terminabsprachen werden protokolliert und sind verbindlich. Protokollführend ist die Objektüberwachung.

Baustelleninformation:
Mit dem AG ist 4 Wochen nach Auftragserteilung ein detaillierter Montageablaufplan einvernehmlich abzustimmen. Dem AG sind Ansprechpartner für die Dauer der Arbeiten vorzulegen.

Abnahme:
Die Abnahme der Leistung des AN findet förmlich, auf schriftlichen Antrag des AN, statt.

Materialien:
Es sind nur normgerechte Bauteile und Bauelemente aus gängigen, laufenden Herstellprogramm zu verwenden für die vom Herstellerunternehmen eine marktübliche Garantie gegeben wird. Der erforderliche Nachweis (Herstellererklärung) ist vom AN auf Anforderung des Auftraggeber (AG) zu führen.

Toleranzen:
Für Toleranzen der Vorleistungen anderer Gewerke sowie für die Qualitätsbeurteilung der abzunehmenden Leistung gelten die DIN 18201 und 18202, soweit nichts anderes vorgeschrieben wurde.

Einbau:
Sämtliche Bauabläufe sind vom AN so zu koordinieren, dass eine unterbrechungsfreie Montage gewährleistet ist.

*Hinweis: Vollständigkeit und Qualität der Lieferung und Funktion*
Vollständigkeit und Qualität der Lieferung und Funktion,
Regelwerke, Vorschriften, Normen, Richtlinien
Die Leistungen des AN sind so zu erbringen, dass die ingesamt behördlich abnahmefähige Erstellung der Gesamtmaßnahme gewährleistet ist. Dazu gehören alle Lieferungen, Leistungen und Nebenleistungen sowie die Koordinierungsleistungen, Maßnahmen und Kosten, die erforderlich sind, das Bauvorhaben vollständig, termingerecht, funktionsfähig und bezugsfertig so zu erstellen, dass es zu dem vorgesehenen Zwecken uneingeschränkt genutzt werden kann. Dabei sind sämtliche Aufgabe, Auflagen, Anordnungen und Bedingungen der zuständigen Behörden bis zur Abnahme des Bauvorhabens zu berücksichtigen und auszuführen. Der AN berücksichtigt die anerkannten Regeln der Technik, die einschlägigen Technischen Spezifikationen und Vorschriften, sowie alle im Vertrag genannten zusätzlichen technischen Vertragsbedingungen. Er wird ferner alle DIN-Normen des Deutschen Instituts für Normungen e.V., die VDI-, VDE-Vorschriften, die Bestimmungen des Deutschen Ausschusses für Stahlbeton, des Brandschutz, des Wärmeschutz (EnEV), die Unfallverhütungsvorschriften sowie die technischen Baubestimmungen der Bauaufsichtsbehörden einhalten, ebenso die Anschlussbedingungen der örtlichen Versorgungsträger und der Gas-, Wasser-, Fernwärme- und Stromversorgungsunternehmen.
Der AN sichert die Bauleistungen nach dem allgemein anerkannten Stand der Technik und den gesetzlichen und behördlichen deutschen Vorschriften und Richtlinien zu. Dazu gehören auch alle zusätzlichen technischen Vertragsbedingungen. Der AN sichert die Güte der Bauart der Anlagenteile, der konstruktiven Ausführungng unter Berücksichtigung der Erfordernisse für den störungsfreien Betrieb sowie für die Instandhaltung und Instandsetzung, die Güte der verwendeten Werkstoffe (insbesondere auch für den Korrosionsschutz), der Bearbeitung und der Montage der Anlage und ihrer Teile zu. Die Beweislast für die ordnungsgemäße Vertragserfüllung obliegt dem AN. Der AN trägt die Verantwortung für die konstruktive Ausführung unter Beachtung aller Auflagen und gesetzlichen Bestimmungen sowie Erfordernissen aus der Ausführungsplanung. Die Beschreibung der Leistungen legt somit den Mindeststandard fest und hat demnach keinen Anspruch auf Vollständigkeit. Alle Aufwendungen für die Lieferung und Montage der vorgenannten Leistungen sind mit dem Angebotspreis abgegolten. Die auszuführende Leistung wird nach Art und Umfang durch den Vertrag bestimmt. In die Leistungsbeschreibung sind eingeschlossen alle Nebenleistungen gemäß VOB, Teil C in der aktuell gültigen Fassung sowie alle notwendigen Besonderen Leistungen zur Erfüllung des Werkvertrages/ Bausolls. Soweit Materialien verwendet werden, für die Verarbeitungsrichtlinien oder Vorschriften bestehen, sind diese in die Bestimmungen der VOB/C in der aktuell gültigen Fassung eingebunden. Es dürfen nur gütegeprüfte Materialien verwendet werden (z.B. FSCZertifikat bei Holzbauteilen). Bis zur förmlichen Abnahme der Leistungen durch den AG verbleibt das Risiko beim AN. Grundsätzlich ist nach anerkannten Regeln der Technik auszuführen.
Unter anderem sind die nachfolgend genannten Anforderungen und Vorgaben sowie zusätzlich die jeweiligen Planungsgrundlagen in ihrer gültigen Fassung zu beachten.
- Bau- und Betriebsbeschreibungen
- Vergabe- und Vertragsordnung für Bauleistungen (VOB) in der
  aktuellen Fassung
- Die einschlägigen DIN- und EN-Normen
- Das Leistungsverzeichnis mit Leistungsprogramm mit den
  Vertragsbedingungen, die Bauverträge, Auftragsschreiben und
  sonstige Vereinbarungen
- Die baupolizeilichen und berufsgenossenschaftlichen
  Bestimmungen
- Die feuerpolizeilichen Bestimmungen
- Die aktuellen VdS-Richtlinien
- Die einschlägigen und aktuellen VDE- und VDI-Richtlinien
- Die Verarbeitungsvorschriften bzw. -Richtlinien der
  Materialhersteller
- Die Emissionsvorschriften (TA Lärm - Wohngebiet)
- Das Maschinenschutzgesetz
- Forderungen des Bauaufsichtsamtes, des Staatlichen
  Gewebeaufsichtsamtes, der Energie- und
  Wasserversorgungsunternehmen
- gesetzliche Vorgaben, z.B. NBauO mit der DVO
- Vorschriften des Ausschusses für Blitzschutz und
  Blitzschutzforschung f. d. Bau von Blitzschutzanlagen
- Technische Regeln für Gasinstallation (TRGI)
- AMEV-Richtlinie und DVGW-Richtlinien
- Heizungsanlagen- und -betriebsverordnung,
- MLAR  Musterleitungsanlagenrichtlinien
- TPrüfVO  Prüfung der technischen Anlagen und Einrichtungen
  entsprechend Anhang zu § 2 Technische Prüfverordnung
  (TPrüfVO)
- Gebäudeenergiegesetz (GEG) in der zum Zeitpunkt der
  Baugenehmigung gültigen Fassung
- EEWärmeG Erneuerbare-Energie-Wärmegesetz
- Nachweis des GEG ist zu erfüllen
- Sicherheitsregeln der Unfallversicherungsträger bzw.
  Gemeindeunfallversicherer (UKS)
- Unfallverhütungsvorschriften (UVV)
- Arbeitsstättenverordnung, Technische Regeln für Arbeitsstätten (ASR) und Arbeitsstätten-Richtlinien
- Alle Normen, Richtlinien und Verordnungen, die im
  Zusammenhang mit der Auslegung der Gesamtanlage und
  deren Einzelbestandteilen Gültigkeit besitzen
- Baustellenverordnung
- Vorgaben und Forderungen der Genehmigungsbehörde
- Die Baugenehmigung inkl. aller Anlagen und Verweise

Soweit in der Leistungsbeschreibung auf Technische Spezifikationen, z.B. nationale Normen, mit denen Europäische Normen umgesetzt werden, europäisch, technische Bewertungen, gemeinsame technische Spezifikationen, Internationale Normen, Bezug genommen wird, werden auch ohne den ausdrücklichen Zusatz: "oder gleichwertig" immer gleichwertige Technische Spezifikationen in Bezug genommen.

*Hinweis: Mitgeltende Normen und Richtlinien*
Es gelten die allgemeinen Vertragsbedingungen für die Ausführung von Bauleistungen, VOB, Teil B und die allgemeinen technischen Vertragsbedingungen für Bauleistungen (ATV), VOB, Teil C sowie alle darin enthaltenen Verweise und einschlägigen DIN/EN und ISO Normen.
Bei der Durchführung der Maßnahme sind sämtliche behördlichen und örtlichen Vorschriften oder Auflagen, die entsprechenden DIN - Normen, sowie alle sonstige einschlägigen Vorschriften zu erfüllen.
Hierzu zählen insbesondere auch die Bestimmungen der VOB, VDE, die DIN/EN und ISO- Richtlinien, die spezifischen Herstellervorgaben, die Richtlinien der Arbeitsstättenverordnung, die Betriebssicherheitsver- ordnung, das Arbeitsschutzgesetz, das Arbeitszeitgesetz, die Bestimmungen der Landesbauordnung, die Verordnung über Sicherheit und Gesundheitsschutz auf Baustellen (BaustellV) und die Vorschriften der Berufsgenossenschaft sowie die allgemein anerkannten Regeln der Bautechnik.

Soweit in der Leistungsbeschreibung auf Technische Spezifikationen, z. B. nationale Normen, mit denen Europäische Normen umgesetzt werden, europäisch technische Bewertungen, gemeinsame technische Spezifikationen, Internationale Normen, Bezug genommen wird, werden auch ohne den ausdrücklichen Zusatz: "oder gleichwertig", immer gleichwertige Technische Spezifikationen in Bezug genommen.

#### Bereich 00.02 ALLGEMEINE TECHNISCHE VERTRAGSBEDINGUNGEN

*Hinweis: ATV DIN 18299 September 2023*
ATV DIN 18299 September 2023

0.1 Angaben zur Baustelle
0.1.1 Das Baugrundstück befindet sich in der Beethovenstraße in Delmenhorst. Auf dem Grundstück sind die Bestandssporthalle Beethovenstraße, die Grundschule Beethovenstraße sowie ein Spielhaus vorzufinden. Auf der südlichen Grundfläche, welche momentan als Sport- und Spielfläche genutzt wird, soll der Erweiterungsbau für die Schule mit integrierter Sporthalle gebaut werden.
Ziel der Planung ist die Neuerrichtung eines Schulerweiterungsbau bestehend aus einer Sporthalle mit Nebenräumen, einer Mensa mit Ausgabeküche, sowie Fachklassenräumen mit Nebenräumen. Der bestehende Schulbau auf dem Grundstück wird während und nach der Bauzeit weiter genutzt. Die Bestandssporthalle wird abschließend zurückgebaut.

Bauherr:
Stadt Delmenhorst
Die Oberbürgermeisterin
Rathausplatz 1
27749 Delmenhorst

Erweiterung einer Grundschule mit Sporthalle, Mensa und Fachklassen

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
Außenansicht Schulhofseite

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
Innenperspektive Sporthalle

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
Erläuterungen zum Entwurf durch den Entwurfsverfasser
Der Neubau wird parallel und leicht versetzt zum Bestandbaus in Süd-West Richtung vorgeschlagen. Vom Schulhof können die Sporthalle sowie die Fachklassenräume und Mensa erschlossen werden. Die Andienung der Mensa wird an der östlichen Grundstückseite konzentriert, so dass eine zentrale fußläufige Zone im Bereich des Schulhofes entsteht. Es ist ein 2-geschossiger Baukörper vorgesehen. Die Bereiche der Schulnutzung, Mensa und der Umkleide für die Sporthalle legen sich L-förmig um die geplante Sporthalle.
Die Sporthalle verfügt über einen eigenen Eingang, der auch eine von der Schulnutzung unabhängige Nutzung ermöglicht. Zudem kann im laufenden Schulbetrieb auch der Eingang von der Mensa aus genutzt werden.

Die Sporthalle wird als 2-fach Sporthalle, welche mittels zwei Trennvorhängen in drei Hallenteile geteilt werden kann, geplant. Von jedem der drei Hallenteilen gibt es einen direkten Zugang, Fluchtmöglichkeiten, sowie Zugang zu den Geräteräumen. An der Längsseite zu den Geräteräumen wird die Sporthalle einen Meter länger geplant um mehr Bewegungsfläche zu schaffen und die Aufstellung von Bänken zu ermöglichen.

Die Umkleiden werden als sechs Kleineinheiten geplant. Zudem sind drei Lehrerumkleiden, die z.T. auch eine Doppelnutzung als Regie- sowie Erste-Hilfe-Raum ermöglichen, vorgesehen.
Allgemeine WC-Anlagen sind für die Sporthallennutzung separat vorgesehen.
Für die Bereiche der schulischen Nutzung und der Mensa wurde auf Funktionalität und Flexibilität geachtet. Ein von der Sporthalle unabhängiger Eingansbereich wurde vorgesehen. Somit kann eine nutzungsdifferenzierte Erschließung erfolgen: unabhängige Nutzungen werden gewährleistet.

Der Bereich der Mensa ist mit einem Außenbereich im Erdgeschoss verortet. Sie erhält zusätzlich eine Bühne im südlichen Drittel der Mensafläche. Die Küche für die Mensa wird als Ausgabeküche definiert.
Die Fachklassen, Schülerbibliothek, die Sprach-Lern- Klasse sowie die Nebenräume werden im Obergeschoss platziert. Für die Flurbereiche vor den Fachklassenräumen wird darauf geachtet, dass dieser Bereich von den Schüler*innen und dem Lehrpersonal frei interpretierbar genutzt und gestaltet werden kann. Dazu trägt die direkte Sichbeziehung von dem Flurbereich in die Sporthalle bei.
Für die Haustechnik wird im Erdgeschoss ein HAR sowie im Obergeschoss ein Technikraum vorgesehen. Weitere Angaben hierzu sind dem haustechnischen Konzept zu entnehmen.

Bei der Baukörperausbildung wurde auf Kompaktheit und ein gutes A-V Verhältnis geachtet. Die Konstruktion wird überwiegend in Massivbauweise (siehe statisches Vorkonzept) geplant.
Als Konstruktion der Sporthalle werden Holzbinder in Kombination mit Stahlbetonstützen bzw. -wänden geplant. Der L-förmige Bereich der Fachklassen und Mensa besteht aus Stahlbetonwänden und -decken.
Die Sohlplatte wird mit umlaufenden Frostschürzen aus Stahlbeton gemäß statischen Berechnungen geplant. Die Gründung wird auf tragfähigen Bodenschichten ausgeführt. Maßnahmen des Baugrundgutachtens sind hierbei zu berücksichtigen.
Einige Innenwände erfolgen in Leichtbauweise. Die Positionierung dieser ist den Grundrissen zu entnehmen.

Für die Fassadengestaltung wird im Sockelbereich eine Klinkerfassade und in den Obergeschossen eine Holzfassade vorgeschlagen. Hierzu ist bitte das Materialkonzept zu beachten.

Unterrichtsräume und Sportbereich werden differenziert betrachtet. Der Sporthallen- und Umkleidebereich kann außerhalb der Schulzeiten für den Vereinssport genutzt werden ohne mit der Nutzung der Schulräume zu kollidieren. Gleichzeitig ist es möglich den Sportbereich für Veranstaltungen mit der Mensa zu kombinieren oder während der Unterrichtszeit mit dem Schulbetrieb. Zwischen den neuen Außensportflächen und den Umkleiden wurde bewusst eine kurze Verbindung berücksichtigt.
Die Erschließungsflächen und Mittelzonen sind so dimensoniert, dass genügend Raum für Präsentationen und Ausstellungen bestehen. Sie sind als informeller, multifunktionaler Raum gedacht, der von Schüler*innen und Lehrpersonal frei nutzbar und interpretierbar ist.

Sämtliche Funktionen werden ökonomisch und gleichzeitig flexibel angeordenet. Sackgassen im Erschließungssystem werden vermieden.

In den Flurbereichen und Treppenhäusern wird als Bodenbelag Betonwerkstein und in den Fachklassenräumen sowie der Schülerbibliothek Linoleum vorgesehen. In den Bereichen, in denen Stahlbetonwände geplant sind, bildet der Stahlbeton die Endoberfläche. In den Umkleidebereichen der Sporthalle sowie den angrenzenden Saniätrräumen werden Fliesen verlegt.
Die in der Sporthalle benötigten Prallwände werden mit einer horizontalen Holzverschalung geplant.

Rund um die neue Sporthalle sind Erschließungsflächen sowie eine Anliefer- und Feuerwehrzufahrt vorgesehen. Ebenso werden Abstellanlagen für Fahrräder eingeplant. Zu fällende Bäume sind auf dem Grundstück durch Ersatzpflanzungen zu ersetzen. Im nördlichen Bereich des Grundstückes werden die notwendigen Stellplätze nachgewiesen. Ein Neugliederung der Außenflächen für die Schüler*Innen findet in der Planung ebenfalls Berücksichtigung.

Bei der Planung der haustechnischen Anlagen wird der Leitfaden "nachhaltiges Bauen" zu Grunde gelegt. Auf dem Dach wird eine PV Anlage vorgeschlagen. Die Wärmeversorgung wird durch eine Luft-Wärme Pumpe sichergestellt. Eine Lüftungsanlage mit Rückgewinnung unterstützt das Konzept.
Ein sparsamer Energieeinsatz und eine hohe Energieeffizienz bei niedrigen Investitionskosten ist das Ziel.

Die Baugenehmigung für das Bauvorhaben liegt vor.

Die Ausführungsplanung obliegt dem AG und wird Grundlage der Ausschreibung.
Die beinhalteten Planungsunterlagen sind der beiliegenden Planliste zu entnehmen.

Generell gilt, dass die gewählten Bauteile, Materialien und Oberflächen besonders robust und pflegeleicht in Hinblick auf die geplante Nutzung sein müssen. Dabei sind die Kriterien der Nachhaltigkeit genauso zu beachten, wie wirtschaftliche Planung und Bauausführung.

Projektkennzahlen

BRI ca. 20.844 m³

BGF ca. 2.277 m²

NF ca. 2.159 m²

Grundstücksgröße: ca. 18.675 m²

Außenanlagen: ca. 2600 m²

Angaben aus dem Liegenschaftskataster:
Gemeinde: Delmenhorst, Stadt
Gemarkung: Delmenhorst
Flur: 58
Flurstück: 670/17
Lagebezeichnung: Moorweg/Beethovenstraße 12

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Satellitenbild: Google Maps

Die nähere Umgebung besteht überwiegend aus Wohngebäuden. Im Westen grenzt direkt ein Altenheim an, im Nordwesten einige Gewerbebetriebe sowie die Marienschule.Die Sicherheit der Bewohner der umliegenden Gebäude ist jederzeit zu gewährleisten.
Für die ursprüngliche Topographie des Baugeländes liegt ein Höhenaufmaß vor, das bei Bedarf zugesendet werden kann. Das Grundstück ist weitestegehend als eben zu bezeichnen. Der maximale Höhenunterschied beträgt weniger als 1,0 m.

Das Baugrundstück kann über die unter Lagebezeichnung genannten asphaltierten öffentlichen Straßen erschlossen werden. Aufgrund der beengten Zufahrt vom Moorweg ist die Baustellenzufahrt alleinig von der Beethovenstraße vorzunehmen. Die Abstimmung mit der Stadt obliegt dem AN im Rahmen seiner Baustellenvorbereitung. Für die Ver- und Entsorgung sind die öffentlichen Straßen frei und ständig in befahrbaren Zustand zu halten. Die Beantragung zur Nutzung öffentlicher Verkehrsflächen und die damit verbundenen Kosten sind, sofern erforderlich, Bestandteil der Leistungen des AN.
Verunreinigungen durch den AN sind sofort durch den AN zu beseitigen.
Die vom Auftragnehmer genutzten Baustellenflächen, Zufahrtsstraßen und Arbeitsbereiche sind ständig sauber zu halten.

0.1.2 Besondere Belastungen aus Immissionen sowie besondere klimatische oder betriebliche Bedingungen bestehen nicht.

0.1.3 Das Gebäude ist auf der derzeitigen Ballspielfläche und den angrenzenden Flächen geplant und erstreckt sich von Südwest in Nordost-Richtung. Das gebäude hat eine Gesamtlänge von ca. 66,70 m und eine Breite von ca. 37,00 m und besteht aus zwei Geschossen.

0.1.4 Die Lärm und Baustellenlogistik sind bei dem Vorhaben ein hoch sensibles Thema und mit entsprechender Sorgfalt bei der Ausführung zu behandeln.
Es ist mit dauerhaftem Fußgänger- und Radverkehr, insbesondere der Grundschüler zu Schulbeginn und bei Schulschluss zu rechnen. Gerade in der dunkleren Jahreszeit ist mit nicht ausreichend beleuchteten und sicherheitstechnisch ausgestattetem Verkehr - insbesondere der Grundschulkinder - in dem Bereich zu achten!
Die Fußgänger- und Radwege verlaufen direkt vor der Baustelle und kreuzen die Baustellenzufahrt. Der AN hat Anliefersituationen entsprechend mit Personal zu sichern und die Fahrzeuge und Fußgänger zu lenken.
Schulbeginn ist um 7:45h, überwiegendes Schulende ist um 12.15 Uhr.
Anlieferungen und jeder Baustellenverkehr zwischen 7:00h- 8:00h und 12.00 -13.00 Uhr sind entlang der Beethovenstraße untersagt. Der Umstand ist entsprechend einzukalkulieren. Zur Vermeidung von weiteren Gefährdungen, z.B. durch herumlaufende Kinder auf dem Baustellengelände, ist im Sinne der Sicherheit der Bauzaun nur kurzfristig für den Baustellenverkehr zu öffnen und sofort wieder zu verschliessen. Erforderlicher personeller Aufwand ist dafür zu berücksichtigen und einzukalkulieren.
Wendemöglichkeiten bestehen nur im Wendehammer vor der Baustellenzufahrt - nur unter Gestellung eines Einweisers - und auf der Baustelleneinrichtungsfläche selbst.
Beide vorgenannten Punkte gelten auch für "kurzfristiges" Be- und Entladen. Die Straße und die Parkplätze sind dauerhaft freizuhalten.
Die Zufahrt von der Beethovenstraße zur BE-Fläche ist beengt. Die Dimensionierung und Berücksichtigung der Schleppkurven und Rangierflächen von Fahrzeugen und Gerät ist Aufgabe des AN und miteinzukalkulieren.
Abweichungen von dem vorgesehenen BE-Plan sind Angelegenheit des AN und eigenverantwortlich ohne den Anspruch auf zusätzliches Entgelt zu planen und umzusetzen, inkl. aller erforderlichen Gebühren. Mehrkosten hierzu werden nicht anerkannt.
Die Baustelle wird durch Bauzäune eingezäunt. Das Auf- und Abschließen der Toranlagen ist in der Verantwortung des jeweils täglich ersten und letzten AN.
Zufahrt, Zugang und Baustellenandienung ist ausschließlich über das Baustellentor aus möglich und auch nur von dort aus gestattet.
Anlieferungen und Abholungen müssen von allen betreffenden Firmen untereinander zeitlich abgestimmt werden. Kosten aus Wartezeiten, wiederholten Anfahrten, etc. werden nicht vergütet.

0.1.5 Die angrenzend verlaufenden gepflasterten, bzw. mit einer gebundenen Decke versehenen Geh- und Radwege dienen ausschließlich diesem Verkehr und der Zufahrt der Anwohner und als Fußweg für die Schüler. Das Benutzen des Weges ist - außer für die Erschließungsmaßnahmen - untersagt. Das Parken und Halten auf den Parkplätzen entlang der Beethovenstraße ist untersagt.

0.1.6 Material ist über die zentrale Baustellenzufahrt anzuliefern und im Bereich des Wendehammers abzuladen und in Abstimmung mit der Bauleitung auf der BE-Fläche oder dem freien Gelände zu lagern. Der fußläufige Transportweg auf dem Grundstück kann bis zu ca. 100 m betragen.

0.1.7 Vorgesehen ist an der Nordostecke des Gebäudes eine 125 A Hauptverteilung und in Abstimmung mit dem Rohbauunternehmer weitere 63 A Unterverteiler. Ebenso stellt der Rohbauunternehmer ein WC inkl. Entsorgung und Wasseranschluss für die Bauzeit zur Verfügung.
Darüber hinaus erforderliche Provisorien gehören ebenfalls zum Leistungsumfang des AN.
Die Kosten für Gebühren und erforderliche Anschlüsse trägt der AN. Die Verbrauchskosten für Wasser und Strom werden vom Bauherrn übernommen.
Baustrom-Unteverteilungen sowie Bauwasser-Entnahmestellen sind täglich zum Feierabend zu verschließen.
Der AN ist für sparsamen Verbrauch in seinem Tätigkeitsbereich verantwortlich. Die Verwendung von Baustrom zu Koch- und Heizzwecken ist grundsätzlich untersagt. Offenes Feuer ist generell verboten.
Eine allgemeine Beleuchtungsanlage zur Orientierung wird im Gebäude durch das Gewerk "Elektroinstallation" hergestellt, außen durch das Gewerk Rohbauarbeiten. Die Beleuchtung für die erforderlichen Arbeiten im Gebäude sowie im Außenbereich ist bei Bedarf seitens des AN zu stellen. Der Strom wird über den Baustromverteiler zur Verfügung gestellt. Eine Baubewachung wird bauseits nicht gestellt.

0.1.8 Die BE-Fläche steht allen Auftragnehmern für Personal- und Materialcontainern für ihre Leistungen in Abstimmung zur Verfügung, jedoch keine Übernachtungsmöglichkeit.
Der Bieter hat sich vor Auftragsvergabe mit der örtlichen Begebenheit vertraut zu machen. Der gesamte Umkreis ist sowohl hinsichtlich Lieferwege, Produktionsstätten, Besonderheiten im Bundesland etc. als auch auf der Baustelle bezüglich Baustelleneinrichtung, Baustofflagerungen, Arbeitsmöglichkeiten, Zufahrt-, Verkehrs- und Beforderungsverhältnisse zu überprüfen.
Der AG stellt weder Personalaufenthaltsräume, Umkleideräume, Sanitärräume, oder geeignete Aufstellflächen dafür zur Verfügung. Die Verantwortung sowie die Kosten für eine ordnungsgemäße Einrichtung liegen beim AN.
Generell sind Lager- und Arbeitsplätze im Bereich des Baufeldes auf dem Grundstück des AG möglich. Die Baustelleneinrichtung und deren Planung obliegt dem AN.
Der Baustelleneinrichtungsplan ist mit dem Angebot beim AG vorzulegen und im weiteren Projektverlauf mit der Bauleitung bezüglich Lage und Umfang abzustimmen.
Eventuelle Verschmutzungen und Beschädigungen der Wege, Straßen und sonstigen Fremdflächen sind zu vermeiden bzw. sofort zu beseitigen. Kosten sind in die Einheitspreise einzukalkulieren.
Eine geschotterte Zufahrt auf dem Grundstück zur BE-Fläche ist dauerhaft freizuhalten. Mit Arbeitsbeginn weiterer Gewerke hat der AN für dritte Gewerke Flächen zur Verfügung zu stellen. Anweisung erfolgt durch Bauleitung mit 2 Wochen Vorlauf.
Eine Materiallagerung vor Ort für alle Gewerke ist je nach Baustellenphase u.U. nicht oder nur eingeschränkt möglich. Je nach Gewerk und Bauzeit sind kurzzeitige Zwischenlagerungen in Abstimmung mit der Bauleitung sowie mit allen aktiven Auftragnehmern möglich. Materiallieferungen sind grundsätzlich "just-in-time" einzuplanen. Ein Anspruch auf Lagerflächen besteht nicht.
Ein Gerüst wird bauseits gestellt. Die Aufstellflächen und Orte sind seitens AN mit mind. 2-Wochen Vorlauf bei der Bauleitung anzukündigen. Sollte die vorgenannte Meldefrist seitens AN unterschritten werden besteht seitens AN kein Anspruch auf Gerüststellung und kein Anspruch auf Stillstandszeiten o.ä.

0.1.9 Die Bodenverhältnisse bestehen überwiegend aus sandigen Böden, teilweise mit humosen Eischlüssen. Bei Bedarf ist das Bodengutachten für nähere Informationen anzufordern.

0.1.10 Im Bodengutachten sind hydrologische Werte angegeben, weitere Unterlagen liegen hierzu nicht vor.

0.1.11 Der Boden und das Grundwasser sind vor schädlichen Stoffeinträgen/Belastungen und mechanischen Schäden zu schützen. Der AN muss die Auswirkungen auf die Umwelt auf das notwendige Minimum reduzieren und die Gesundheit aller Beteiligten schützen. Der AG erwartet insbesondere auch eine abfall-, lärm- und staubarme Baustelle.
Umweltschutz & Ordnungsbehörden
Alle Vorschriften und Auflagen der Polizei und der Ordnungsbehörden des Umweltschutzes sind zu erfüllen. Das gilt besonders auch bei Arbeiten / Einsätzen außerhalb der normalen Arbeitszeiten.
Allgemein gültige gesetzliche und behördliche Bestimmungen zum Umweltschutz sind zu beachten, auch wenn sie in den Vertragsunterlagen nicht eigens erwähnt werden. Zum Schutz der Umwelt, der Landschaft und der Gewässer hat der Auftragnehmer die durch die Arbeiten hervorgerufenen Beeinträchtigungen auf das unvermeidbare Maß einzuschränken.
Sind infolge eines Schadenfalls Luft-, Wasser- oder Bodenverunreinigungen zu befürchten, so ist unverzüglich der AG bzw. einer seiner Beauftragten zu informieren. Behördlichen Anordnungen oder Ansprüche Dritter wegen der Auswirkungen der Arbeiten hat der Auftragnehmer den Auftraggeber unverzüglich mitzuteilen.
Lärmarme Baustelle
Bei den Bauarbeiten ist auf die Einhaltung und Beachtung des Bundesimmissionsschutzgesetzes einschließlich der dazu erlassenen Verwaltungsvorschriften, des Landes-Immissionsschutz-gesetzes, der Geräte- und Maschinenlärmschutzverordnung zu achten. Des Weiteren sind die gesetzlichen und kommunalen Anforderungen an dem Lärmschutz zu erfüllen. Die Lärmbelästigung der Anlieger darf nach TA-Lärm (Technische Anleitung-Lärm) im Tagesmittel nicht überschritten werden. Die zum Einsatz kommenden Baumaschinen und Geräte müssen dem Stand der Luftreinhalte- und Lärmbekämpfungstechnik entsprechen. Die Baustelle ist so einzurichten, dass die Möglichkeit zur Minderung des Baulärms voll ausgeschöpft wird.
Staubarme Baustelle
Die gesetzlichen Anforderungen in Bezug auf eine staubarme Baustelle sind zu erfüllen. Maschinen und Geräte sind mit einer wirksamen Absaugung zu versehen. Stäube sind an der Entstehungsstelle möglichst vollständig zu erfassen und gefahrlos zu entsorgen. Die Ausbreitung des Staubs auf unbelastete Arbeitsbereiche soll, soweit technisch möglich, verhindert werden. Ablagerungen sind zu vermeiden. Zur Beseitigung sind Feucht- bzw. Nassverfahren oder saugende Verfahren durchzuführen. Einrichtungen zum Abscheiden und Erfassen von Stäuben müssen dem Stand der Technik entsprechen. Die Einrichtungen müssen regelmäßig gewartet und geprüft werden.

0.1.12 Besondere Vorgaben für die Entsorgung sind nicht bekannt. Es gilt grundsätzlich die Mülltrennung und Entsorgung. Der Auftragnehmer hat die Baustelle täglich von den anfallenden Schuttmassen bzw. Schuttresten, Abfällen, Verunreinigungen usw. zu räumen bzw. zu säubern. Dies gilt auch für nachträglich angeordnete Arbeiten. Die anfallenden Schuttmassen sind abzufahren. Eine gesonderte Vergütung hierfür erfolgt nicht, ebenso werden Deponiegebühren nicht erstattet. Falls nicht als Leistungsposition ausgeschrieben, sind Containergebühren ebenfalls in die jeweilige Position mit Entsorgungsanteil einzukalkulieren. Kommt der Auftragnehmer einer mündlichen oder schriftlichen Aufforderung der zuständigen Bauleitung innerhalb von zwei Tagen nicht nach, so kann die Bauleitung die Baureinigung durch Dritte veranlassen. Eine besondere Nachfristsetzung ist nicht erforderlich. Die entstehenden Kosten gehen zu Lasten des Auftragnehmers. Entsteht hinsichtlich der Kostenverursachung und Kostenübernahme bei mehreren möglichen Verursachern keine Einigung, erfolgt eine Verteilung der Kosten entsprechend der Höhe der Auftragssummen.

0.1.13 Das Bauvorhaben liegt nicht in einem Schutzgebiet. Zu Schutzzeiten der Anlieferung s. unter 0.1.4!

0.1.14 Art und Umfang des Baumschutzes wird vom Rohbauunternehmer gestellt und für die Bauzeit unterhalten.

0.1.15 Der Auftragnehmer hat die erforderlichen Genehmigungen für die Benutzung öffentlicher Straßen und/oder privater Grundstücke einzuholen. Verunreinigungen durch den AN sind sofort durch den AN zu beseitigen. Diese Reinigungsarbeiten werden nicht vergütet.
Die vom Auftragnehmer genutzten Baustellenflächen, Zufahrtsstraßen und Arbeitsbereiche sind ständig sauber zu halten. Alle aus den Leistungen des Auftragnehmers herrührenden Schutt-, Abfall- und Verpackungsmaterialien sind jeweils umgehend abzufahren.
Regelung des öffentlichen Verkehrs ist nicht vorgesehen, die Sicherung des öffentlichen Verkehrs s. unter 0.1.4!

0.1.16 Im Bereich der Baustelle werden die erforderlichen Anlagen sowie Ver- und Entsorgungsleitungen neu verlegt. Bei Bedarf sind Planunterlagen dazu anzufordern.

0.1.17 Hindernisse mit Ausnahme der genannten Anlagen sowie Ver- und Entsorgungsleitungen sind nicht bekannt.

0.1.18 Eine Kampfmittelsondierung liegt vor. Das Ergebnis ist bei Bedarf anzufordern.

0.1.19 Für die Baustellenverordnung wird/ist ein SiGeKO beauftragt, der zum Baustellenbeginn die erforderlichen Unterlagen vorlegt und die getroffenen Maßnahmen festlegt.

0.1.20 Besondere Anordnungen, Vorschriften und Maßnahmen seitens der Eigentümer (oder der anderen Weisungsberechtigten) liegen nicht vor.

0.1.21 Art und Umfang von Schadstoffbelastungen sind nicht bekannt.

0.1.22 Der AG beantragt die für die Baustelle erforderlichen Anschlüsse von Strom, Wasser, Abwasser, etc. rechtzeitig im Voraus, bzw. hat diese beantragt.

0.1.23 Arbeiten anderer Unternehmen auf der Baustelle für die Errichtung und die Umsetzung aller Maßnahmen für das Gebäude werden im Rahmen des Terminplans erfolgen.

0.2 Angaben zur Ausführung
0.2.1 Arbeitsabschnitte, -unterbrechungen und -beschränkungen ergeben sich aus dem normalen Ablauf auf der Baustelle und dem Terminplan in Abhängigkeit der Leistungen anderer.

0.2.2 Besondere Erschwernisse während der Ausfürung sind nicht bekannt.

0.2.3 Die Angaben ergeben sich aus dem SiGe-Plan.

0.2.4 Bodenöffnungen und Deckendurchbrüche sind vom Rohbauunternehmer bis zur endgültigen Konstruktion an der Stelle trittsicher zu verschließen.

0.2.5 Arbeiten im kontaminierten Bereich sind nicht vorgesehen.

0.2.6 Besonder Anforderungen an die Baustelleneinrichtung und die Entsorgungseinrichtungen sind sofern erforderlich benannt.

0.2.7 Besondere Anforderungen an das Auf- und Abbauen von Gerüsten sind sofern erforderlich benannt. Das Gebäude erhält für die Arbeiten ein Fassadengerüst als Arbeits- und Schutzgerüst. Gerüste im Inennbereich sind vom jeweiligen AN vorzusehen.

0.2.8 Für Arbeiten an der äußeren Gebäudehülle wird in den Zeiträumen des Bauzeitenplanes ein Flächengerüst zur Nutzung durch das Gewerk "Gerüstarbeiten" zur Verfügung gestellt. Innengerüste werden bauseits nicht gestellt und sind für Arbeitshöhen bis 4m Höhe in die Einheitspreise einzukalkulieren. Das Arbeits- und Schutzgerüst dient allen Gewerken für die jeweiligen Arbeiten und kann mitgenutzt werden. Hebzeuge siehe 0.1.6. Der bauseitige Aufzug ist für die Baustelle nicht nutzbar, weitere sind zur Mitbenutzung nicht vorgesehen. Aufenthalts- und Lagerräume sind nicht zur Mitbenutzung vorgesehen, WC siehe 0.1.7!

0.2.9 Das Arbeits- und Schutzgerüst dient allen Gewerken bis zum Ende der jeweiligen Arbeiten sowie die WC-Anlage. Weitere Anlagen zur Mitbenutzung anderer Unternehmen sind nicht vorgesehen und können intern ohne zusätzliche Berechnung an den Bauherrn abgestimmt werden.

0.2.10 Recycelte Baustoffe sind, sofern nicht ausdrücklich beschrieben, nicht vorgesehen.

0.2.11 Anforderungen an recycelte Baustoffe sind, sofern nicht ausdrücklich beschrieben, nicht vorgesehen.

0.2.12 Besondere Anforderungen an Stoffe etc. sind, sofern erforderlich, im LV angegeben.

0.2.13 Art und Umfang von verlangten Eignungs- und Gütenachweisen sind, sofern erforderlich, im LV angegeben.

0.2.14 Wiederverwendung von auf der Baustelle gewonnenen Stoffen ist nicht vorgesehen, Ausnahme zum Verfüllen geeigneter Boden.

0.2.15 Die Art, Zusammensetzung und Menge der aus dem Bereich des Auftraggebers zu entsorgenden Stoffe sind, sofern erforderlich, im LV angegeben.

0.2.16 Seitens des Auftraggebers werden, sofern nicht anders angegeben, keine Stoffe bereitgestellt.

0.2.17 Seitens des Auftraggebers werden, sofern nicht anders angegeben, zum Abladen, Lagern und Transport von Stoffen und Bauteilen weder Leistungen übernommen, noch Geräte und Arbeitskräfte bereitgestellt.

0.2.18 Leistungen für andere Unternehmer sind, sofern erforderlich, im LV angegeben.

0.2.19 Mitwirken beim Einstellen von Anlagenteilen hat in Abstimmung mit dem jeweiligen Vertreter des Bauherrn und dem zuständigen Fachingenieur zu erfolgen.

0.2.20 Die Benutzung von Teilen der Leistung vor der Abnahme ist möglich. Der AN hat die ordnungsgemäße Fertigstellung allerdings 14 Tagen vorher mitzuteilen. Unterlässt er die Mitteilung, so ist durch die Benutzung keine formelle Abnahme erfolgt.

0.2.21 Für wartungsrelevante Bauteile wird, sofern erforderlich, im LV für die Zeit der Gewährleistung die jährliche/turnusmäßige Wartung als separate Leistung angefragt.

0.2.22 Abrechnung nach bestimmten Zeichnungen oder Tabellen ist, sofern erforderlich, im LV angegeben.

0.3 Einzelangaben bei Abweichungen von den ATV

0.3.1 Sofern andere Regelungen vorgesehen sind, sind diese im LV benannt.

0.3.2 Abweichende Regelungen sind nicht vorgesehen.

0.4 Einzelangaben zu Nebenleistungen und Besondere Leistungen

0.4.1 Sofern Nebenleistungen von erheblicher Bedeutung für dei Preisbildung sind, sind diese im LV benannt.

0.4.2 Besondere Leistungen sind als separate Positionen im LV vorgesehen.

0.5 Abrechnungseinheiten für Teilleistungen sind gemäß der jeweiligen ATV im LV vorgesehen.

*Hinweis: ATV DIN 18352 September 2019*
ATV DIN 18352 September 2019

0.1 keine ergänzenden Regelungen zur ATV DIN 18299.
0.2 Angaben zur Ausführung
0.2.1 wie im LV angegeben
0.2.2 wie im LV angegeben
0.2.3 Ausführung nach Ausführungsplan
0.2.4 wie im LV angegben
0.2.5 wie im LV angegben
0.2.6 wie im LV angegeben, Verlegung im Innenbereich
0.2.7 wie im LV angegeben
0.2.8 nicht vorgesehen
0.2.9 wie im LV angegeben
0.2.10 Zementestrich CT-C35-F5-H65 auf EPS-Trittschalldämmung WLG 045 DES sm, Fußbodendämmung WLG 035 DEO dm und Ausgleichsschicht aus Wärmedämmleichtbeton auf Abdichtung nach DIN auf Stahlbetonsohle (EG) bzw. Stahlbetondecke (OG), Treppenläufe-und Podeste aus Stahlbeton
0.2.11 wie im LV angegeben
0.2.12 wie im LV angegeben
0.2.13 nicht vorgesehen
0.2.14 wie im LV angegeben bzw. siehe 0.2.10
0.2.15 wie im LV angegeben
0.2.16 wie im LV angegeben
0.2.17 wie im LV angegeben
0.2.18 nicht vorgesehen
0.2.19 wie im LV angegeben
0.2.20 wie im LV angegeben
0.2.21 wie im LV angegeben
0.2.22 nicht vorgesehen
0.2.23 wie im LV angegeben
0.2.24 nicht vorgesehen
0.2.25 wie im LV angegeben
0.2.26 wie im LV angegeben
0.2.27 wie im LV angegeben
0.2.28 nicht vorgesehen
0.2.29 wie im LV angegeben
0.2.30 wie im LV angegeben
0.2.31 wie im LV angegeben
0.2.32 nicht vorgesehen
0.2.33 wie im LV sowie der Planung angegeben
0.2.34 Stahlumfassungszargen entsprechend der Wandöffnungen
0.2.35 wie in den Plänen angegeben.
0.2.36 wie im LV angegeben
0.2.37 wie im LV angegeben
0.2.38 Vorlegen von Oberflächen-und Farbmustern entsprechend ATV 4.1.3
0.2.39 wie im LV angegeben
0.2.40 wie im LV angegeben
0.2.41 wie im LV angegeben
0.2.42 nicht vorgesehen

0.3 Einzelangaben bei Abweichungen von den ATV
0.3.1 Sofern andere Regelungen vorgesehen sind, sind diese im LV benannt.
0.3.2 Abweichende Regelungen sind im LV benannt. Hier sind insbesondere die erhöhten Ebenheitstoleranzen zu beachten: Ebenheitstoleranzen: DIN 1822, Tabelle 3, Zeile 1-4

0.4 Einzelangaben zu Nebenleistungen und Besondere Leistungen sind, sofern vorgesehen, im LV benannt. Andernfalls keine ergänzenden Regelungen zur ATV DIN 18299.

0.5 Abrechnungseinheiten
0.5.1 Flächenmaß ist im LV entsprechend angegeben.
0.5.2 Längenmaß ist im LV entsprechend angegeben.
0.5.3 Anzahl ist im LV entsprechend angegeben.
0.5.4 Kombinierte Abrechnung ist im LV entsprechend angegeben.

*Hinweis: ATV DIN 18336 September 2019*
ATV DIN 18336 September 2019

0.1.1 Abdichtungsarbeiten im Nassbereichen wie Küche und Duschanlagen.
0.1.2 Abdichtungsarbeiten auf Estrich,, Stahlbeton- und GK-Wandflächen, bis maximale Wandhöhe +3,05m ab OKFFB
0.1.3 im Innenbereich nicht voresehen
0.1.4 keine objektspezifischen Beschränkungen
0.1.5 Sichtbetonwaändflächen stellen die endfertige Oberfläche dar. Vor Bearbeitung ist Zustimmung der Bauleitung einzuholen.
0.1.6 Begehbare Bereiche.
0.1.7 nicht vorgesehen
0.1.8 nicht vorgesehen
0.1.9 nicht vorgesehen
0.1.10 nicht vorgesehen
0.1.11 nicht vorgesehen
0.1.12 wie im LV angegeben
0.1.13 wie in den Anlagen zum LV angegeben
0.1.14 wie in den Anlagen zum LV angegeben
0.2 Angaben zur Ausführung
0.2.1 wie im LV angegeben
0.2.2 wie im LV angegeben
0.2.3 wie im LV angegeben
0.2.4 wie im LV angegben
0.2.5 wie im LV angegben
0.2.6 wie im LV angegeben
0.2.7 nicht vorgesehen
0.2.8 wie im LV angegeben
0.2.9 Abdichtungsarbeiten im Innenbereich, auf Estrich, Stahlbeton-und Gipskartonwandflächen
0.2.10 wie im LV angegeben
0.2.11 wie im LV angegeben
0.2.12 wie im LV angegeben
0.2.13 wie im LV angegeben
0.2.14 wie im LV angegeben
0.2.15 wie im LV angegeben
0.2.16 wie im LV angegeben
0.2.17 wie im LV angegeben
0.2.18 nicht vorgesehen
0.2.19 wie im LV angegeben
0.2.20 wie im LV angegeben
0.2.21 wie im LV angegeben
0.2.22 wie im LV angegeben
0.2.23 wie im LV angegeben
0.2.24 nicht vorgesehen
0.2.25 wie im LV angegeben
0.2.26 wie im LV angegeben
0.2.27 wie im LV angegeben
0.2.28 nicht vorgesehen
0.2.29 nicht vorgesehen
0.2.30 nicht vorgesehen
0.2.31 wie im LV angegeben
0.2.32 wie im LV angegeben
0.2.33 nicht gegegeben

0.3 Einzelangaben bei Abweichungen von den ATV
0.3.1 Sofern andere Regelungen vorgesehen sind, sind diese im LV benannt.
0.3.2 Abweichende Regelungen sind im LV benannt. Hier sind insbesondere die erhöhten Ebenheitstoleranzen zu beachten: Ebenheitstoleranzen: DIN 1822, Tabelle 3, Zeile 1-4

0.4 Einzelangaben zu Nebenleistungen und Besondere Leistungen sind, sofern vorgesehen, im LV benannt. Andernfalls keine ergänzenden Regelungen zur ATV DIN 18299.

0.5 Abrechnungseinheiten
0.5.1 Flächenmaß ist im LV entsprechend angegeben.
0.5.2 Längenmaß ist im LV entsprechend angegeben.
0.5.3 Anzahl ist im LV entsprechend angegeben.
0.5.4 Masse (kg,t) ist im LV entsprechend angegeben.
0.5.5 Kombinierte Abrechnung ist im LV entsprechend angegeben.

### Titel 01 Baustelleneinrichtung

**01.1 Liefern, vorhalten und wieder entfernen aller zur**
*** Pauschalposition
Liefern, vorhalten und wieder entfernen aller zur Ausführung der Arbeiten benötigten Geräte und Werkzeuge.
Menge: 1,000 psch

### Titel 02 Wandflächen

**02.1 Wandfliesen 20 x 20cm reinigen**
Wandfliesen 20 x 20cm reinigen

Feinreinigung/feucht von Wandflächen aus keramischen
Fliesen, Format ca. 20 x 20 cm einschl. Laibung, einschl.
Vorreinigung mittels Handfeger o. ä.,
Art der Verschmutzung: feinkörniger Baustaub, Zementschleier,
sowie partiell festsitzende Schmutz-, Silikat-Farbreste,
Ausführungshöhe bis ca. 3,00 m
inkl. Sockel der Waschtische.
inkl. aller gefliester Leibungen, Fensterbänke und Stürze
Menge: 1191,000 m²

**02.2 Wandfliesen 10 x 10cm reinigen**
Wandfliesen 10 x 10cm reinigen

Feinreinigung/feucht von Wandflächen aus keramischen
Fliesen, Format ca. 10 x 10 cm einschl. Laibung, einschl.
Vorreinigung mittels Handfeger o. ä.,
Art der Verschmutzung: feinkörniger Baustaub, Zementschleier,
sowie partiell festsitzende Schmutz-, Silikat-Farbreste,
Ausführungshöhe bis ca. 3,00 m
inkl. Sockel der Waschtische.
inkl. aller gefliester Leibungen, Fensterbänke und Stürze
Menge: 229,000 m²

**02.3 Fugenkalk- und Zementschleier entfernen (Wandfliesen)**
Fugenkalk- und Zementschleier entfernen
Menge: 947,000 m²

**02.4 Sichtbetonwände reinigen**
Sichtbetonwände aus Ortbeton reinigen.

Feinreinigung/feucht durch 3-maliges Wischen von Sichtbetonwände aus Ortbeton einschl. Leibung, einschl.
Vorreinigung mittels Handfeger o. ä.,
Art der Verschmutzung: sehr feinkörniger Baustaub, Zementschleier,
sowie partiell festsitzende Schmutz-, Silikat-Farbreste,
Wischer ist je Wischgang alle 0,25qm auszuspülen.
Ausführungshöhe bis ca. 3,10 m
Menge: 2177,000 m²

**02.5 WC- Trennwände reinigen**
Feinreinigung/feucht von WC-Trennwänden inkl. Türen
Höhe ca. 2,30m
beidseitig mit Schichtstoffauflage,
Aluminium-Profile und Beschläge
Menge: 116,000 m²

**02.6 Wandspiegel eckig reinigen**
Feinreinigung/feucht von Wandspiegeln
Format eckig unterschiedliche Abmessungen.
Menge: 8,200 m²

**02.7 Handläufe Reinigen**
Handläufe Stahl pulverbeschichtet rund nass reinigen.
Alle Treppenhäuser. Inkl Konsolen. Siehe beigefügte zeichnung.
Menge: 56,000 m

**02.8 Brüstungen Holz Reinigen**
Brüstungsabdeckung Holz Douglasie und Esche furniert Breite ca. 15-25 cm, Höhe 10 cm feucht reinigen.
Menge: 142,000 m

**02.9 Klebebandreste, Verschmutzungen und Bleistift und sonstige**
Klebebandreste, Verschmutzungen und Bleistift und sonstige geschriebene Filzstift verschmutzungengen punktuell 50/50 cm an Betonwänden reinigen.
Menge: 150,000 Stk

### Titel 03 Bodenflächen

**03.1 Bodenflächen mit Bodenanstrich**
Reinigung von Bodenflächen mit Bodenanstrich einschl.
Sockelstreifen,
durch absaugen, fegen, nasses Wischen, sodass eine saubere und streifenfreie
Oberfläche entsteht,
Oberfläche: Beschichtung auf PUR-Basis
Technikräume

Auf technische EInbauteile Nische etc ist besonders Rücksicht zu nehmen
Menge: 101,000 m²

**03.2 Bodenflächen mit Beschichtung**
Reinigung von Bodenflächen mit Beschichtung einschl.
Sockelstreifen,
durch absaugen, fegen, nasses Wischen, sodass eine saubere und streifenfreie
Oberfläche entsteht,
Oberfläche: Beschichtung auf Epoxidharz-Basis
Menge: 189,000 m²

**03.3 Linoleum-Bodenbelag reinigen**
Reinigung von Linoleum-Bodenbelag durch saugen, fegen und nasses Wischen, so dass eine saubere und streifenfreie Oberfläche entsteht,
Oberfläche:
Seidenmatte, leicht strukturierte Oberfläche mit Spritz- und
Tropfenmuster,
mit werkseitiger PU-Oberflächenvergütung, daher keine
Ersteinpflege erforderlich.

Bauschlussreinigung mit einem Neutralreiniger manuell, mit einer Einscheibenmaschine unter Verwendung eines Pads oder einem Scheuersaugautomaten.

Reste von Versieglungsmassen, Striche von Gummiabsätzen. Farbspritzer usw. sind sauber und vollständig zu entfernen.
Das Arbeiten mit scharfen Gegenständen ist untersagt.
Menge: 433,500 m²

**03.4 Sporthallenboden reinigen**
Reinigung von Bodenflächen mit Beschichtung einschl.
Sockelstreifen,
durch absaugen, fegen, nasses Wischen, sodass eine saubere und streifenfreie
Oberfläche entsteht,
Oberfläche: Beschichtung auf PUR-Basis

Bauschlussreinigung mit einem Neutralreiniger manuell, mit einer Einscheibenmaschine unter Verwendung eines Pads oder einem Scheuersaugautomaten.

Reste von Versieglungsmassen, Striche von Gummiabsätzen. Farbspritzer usw. sind sauber und vollständig zu entfernen.
Das Arbeiten mit scharfen Gegenständen ist untersagt.
Menge: 1092,000 m²

**03.5 Betonwerkstein-Bodenbelag reinigen**
Reinigung von Betonwerkstein
-Bodenbelag 40/40cm durch absaugen, fegen und im zweistufigen Nasswischverfahren, so dass eine saubere und streifenfreie Oberfläche entsteht.

Ersteinpflege bauseits
Bauschlussreinigung mit einem Neutralreiniger manuell, mit einer Einscheibenmaschine unter Verwendung eines Pads oder einem Scheuersaugautomaten.

Reste von Versieglungsmassen, Striche von Gummiabsätzen. Farbspritzer usw. sind sauber und vollständig zu entfernen.
Das Arbeiten mit scharfen Gegenständen ist untersagt.
Die Fugen der Beläge dürfen durch das Säubern nicht nachdunkeln.
Zementschleier sind zu entfernen.

Ein erhabenes taktiles Leitsystem ist bei der Kalkulation zu berücksichtigen. Lage siehe Planung.
Menge: 482,000 m²

**03.6 Betonwerksteintreppenläufe reinigen**
Reinigung von Betonwerkstein Treppe.
Zu reinigen sind Setz- und Trittstufen.
Wie Vorpos.

Steigungsverhältnis: 18,6/28cm
Treppenbreite
Menge: 43,000 m²

**03.7 Bodenfliesen 20 x 20 cm reinigen**
Reinigung von Bodenfliesen (Feinsteinzeug unglasiert, Format 20x20 cm) durch nasses Wischen, einschl. dem Einsatz eines Zementschleierentferners.
Auf die elastischen Verfugungen ist besonders Rücksicht zu
nehmen. Einschl. Reinigung der Sockelfliesen.
Menge: 191,000 m²

**03.8 Bodenfliesen 30x30cm reinigen**
Reinigung von Bodenfliesen (Feinsteinzeug unglasiert, Format 30x30 cm) durch nasses Wischen, einschl. dem Einsatz eines Zementschleierentferners.
Auf die elastischen Verfugungen ist besonders Rücksicht zu
nehmen. Einschl. Reinigung der Sockelfliesen.
Menge: 47,000 m²

**03.9 Bodenfliesen 10x10cm reinigen**
Reinigung von Bodenfliesen (Feinsteinzeug unglasiert, Format 10x10 cm) durch nasses Wischen, einschl. dem Einsatz eines Zementschleierentferners.
Auf die elastischen Verfugungen ist besonders Rücksicht zu
nehmen. Einschl. Reinigung der Sockelfliesen.
Menge: 45,000 m²

**03.10 Abtretmatten 1,60 x 2,40 reinigen**
Abtretmatte, im Winkelrahmen,
aufnehmbar, Matte und Untergrund reinigen.
Inkl. Reinigung der Estrichfläche unter dem Rost
Abmessung: ca. 1,60 x 2,40 m
Art der Verschmutzung:
feinkörniger Baustaub, Zementschleier, sowie partiell
festsitzende Schmutz- und Silikatfarbreste. Verpackungs- und Aufklebereste sind materialschonend zu entfernen.
Menge: 1,000 Stk

**03.11 Abtretmatten 2,00 x 2,40 reinigen**
Abtretmatte, im Winkelrahmen,
aufnehmbar, Matte und Untergrund reinigen.
Inkl. Reinigung der Estrichfläche unter dem Rost
Abmessung: ca. 2,00 x 2,40 m
Art der Verschmutzung:
feinkörniger Baustaub, Zementschleier, sowie partiell
festsitzende Schmutz- und Silikatfarbreste. Verpackungs- und Aufklebereste sind materialschonend zu entfernen.
Menge: 1,000 Stk

**03.12 Abtretmatten 1,55 x 1,60 reinigen**
Abtretmatte, im Winkelrahmen,
aufnehmbar, Matte und Untergrund reinigen.
Inkl. Reinigung der Estrichfläche unter dem Rost
Abmessung: ca. 1,55 x 1,60 m
Art der Verschmutzung:
feinkörniger Baustaub, Zementschleier, sowie partiell
festsitzende Schmutz- und Silikatfarbreste. Verpackungs- und Aufklebereste sind materialschonend zu entfernen.
Menge: 1,000 Stk

### Titel 04 Fenster I Aussentüren

**04.1 Fensterelemente Alu 2,01/1,06m**
Feinreinigung/feucht von Fensterelemente aus Alu-Alu eloxiert. Siehe Pläne und Bilder sowie beigelegte Reinigungsanweisung.
Reinigung innen + außen, inkl. Rahmen, Beschläge, Fensterbank.

Höhe: ca. 2,01
Breite: ca. 1,06m
Aufgeteilt in 2 Flügel mit Dreh-Kipp-Funktion

Schutz- und Montagefolien auf den Profilen sowie vereinzelte Aufkleber sind rückstandslos zu entfernen und zu entsorgen.

Leibungsverkleidung Innen:
umlaufenden Fensterrahmen aus Spanplatte 18mm
beidseitig mit HPL 0,8mm beschichtet,
Tiefe ca. 25cm

Leibungsbleche und Fensterbank umlaufend Aussen:
Alu elxoxiert
Tiefe ca. 25 cm
Menge: 6,000 Stk

**04.2 Fensterelemente Alu 1,90/2,00m**
Feinreinigung/feucht von Fensterelemente aus Alu-Alu eloxiert. Siehe Pläne und Bilder sowie beigelegte Reinigungsanweisung.
Reinigung innen + außen, inkl. Rahmen, Beschläge, Fensterbank.

Höhe: ca. 1,90
Breite: ca. 2,00m
Aufgeteilt in 2 Flügel mit Dreh-Kipp-Funktion

Schutz- und Montagefolien auf den Profilen sowie vereinzelte Aufkleber sind rückstandslos zu entfernen und zu entsorgen.

Leibungsverkleidung Innen:
umlaufenden Fensterrahmen aus Spanplatte 18mm
beidseitig mit HPL 0,8mm beschichtet,
Tiefe ca. 25cm

Leibungsbleche und Fensterbank umlaufend Aussen:
Alu elxoxiert
Tiefe ca. 25 cm
Menge: 1,000 Stk

**04.3 Fensterelement Alu 3,01/3,23**
Feinreinigung/feucht von Fensterelemente aus Alu-Alu eloxiert. Siehe Pläne und Bilder sowie beigelegte Reinigungsanweisung.
Reinigung innen + außen, inkl. Rahmen, Beschläge, Fensterbank.

Höhe: ca. 3,01m
Breite: ca. 3,23m
Aufgeteilt in 3 Flügel mit Dreh-Kipp-Funktion
Aufgeteilt in 3 Festverglasungen

Schutz- und Montagefolien auf den Profilen sowie vereinzelte Aufkleber sind rückstandslos zu entfernen und zu entsorgen.

Leibungsverkleidung Innen:
umlaufenden Fensterrahmen aus Spanplatte 18mm
beidseitig mit HPL 0,8mm beschichtet,
Tiefe ca. 25cm

Leibungsbleche und Fensterbank umlaufend Aussen:
Alu elxoxiert
Tiefe ca. 25 cm
Menge: 2,000 St

**04.4 Fensterelement Alu 3,01/3,23**
wie vor jedoch,

Aufgeteilt in 3 Flügel mit Dreh-Kipp-Funktion
mit Paneelfüllung im unteren Teil
Aufgeteilt in 3 Festverglasungen
Menge: 1,000 St

**04.5 wie vor, jedoch**
wie vor jedoch,

Aufgeteilt in 1 Flügel mit Dreh-Kipp-Funktion
aufgeteilt in 2 Flügel mit Drehfunktion und mit Paneelfüllung
Aufgeteilt in 1 Festverglasung
aufgeteilt in 1 Festverglasung mit Paneelfüllung
Menge: 1,000 St

**04.6 Fensterelemente Alu 2,01/3,23**
Feinreinigung/feucht von Fensterelemente aus Alu-Alu eloxiert. Siehe Pläne und Bilder sowie beigelegte Reinigungsanweisung.
Reinigung innen + außen, inkl. Rahmen, Beschläge, Fensterbank.

Höhe: ca. 2,01m
Breite: ca. 3,23m
Aufgeteilt in 2 Flügel mit Dreh-Kipp-Funktion
Aufgeteilt in 2 Festverglasungen

Schutz- und Montagefolien auf den Profilen sowie vereinzelte Aufkleber sind rückstandslos zu entfernen und zu entsorgen.

Leibungsverkleidung Innen:
umlaufenden Fensterrahmen aus Spanplatte 18mm
beidseitig mit HPL 0,8mm beschichtet,
Tiefe ca. 25cm

Leibungsbleche und Fensterbank umlaufend Aussen:
Alu elxoxiert
Tiefe ca. 25 cm
Menge: 1,000 St

**04.7 Fenster- Eckelement Alu 1,885/3,23m**
Feinreinigung/feucht von Fenster- Eckelement aus Alu-Alu eloxiert. Siehe Pläne und Bilder sowie beigelegte Reinigungsanweisung.
Reinigung innen + außen, inkl. Rahmen, Beschläge, Fensterbank.

Höhe: ca. 1,885-2,01m
Breite: ca. 3,23m
Aufgeteilt in 1 Flügel mit Dreh-Kipp-Funktion
Aufgeteilt in 3 Festverglasungen
aufgeteilti in Oberlicht mit 1 Festverglasung

Schutz- und Montagefolien auf den Profilen sowie vereinzelte Aufkleber sind rückstandslos zu entfernen und zu entsorgen.

Leibungsverkleidung Innen:
umlaufenden Fensterrahmen aus Spanplatte 18mm
beidseitig mit HPL 0,8mm beschichtet,
Tiefe ca. 25cm

Leibungsbleche und Fensterbank umlaufend Aussen:
Alu elxoxiert
Tiefe ca. 25 cm
Menge: 2,000 St

**04.8 Fensterelemente Alu 4,02/3,35m**
Feinreinigung/feucht von Fensterelemente aus Alu-Alu eloxiert. Siehe Pläne und Bilder sowie beigelegte Reinigungsanweisung.
Reinigung innen + außen, inkl. Rahmen, Beschläge, Fensterbank.

Höhe: ca. 4,02m
Breite: ca. 3,35m
Aufgeteilt in 2 Flügel mit Drehfunktion mit Paneelfüllungen
Aufgeteilt in 2 Festverglasungen
Aufgeteilt in 3 Oberlichter mit Festverglasungen

Schutz- und Montagefolien auf den Profilen sowie vereinzelte Aufkleber sind rückstandslos zu entfernen und zu entsorgen.

Leibungsverkleidung Innen:
umlaufenden Fensterrahmen aus Spanplatte 18mm
beidseitig mit HPL 0,8mm beschichtet,
Tiefe ca. 25cm

Leibungsbleche und Fensterbank umlaufend Aussen:
Alu elxoxiert
Tiefe ca. 25 cm
Menge: 1,000 St

**04.9 Fensterelemente Alu 7,26/2,25m**
Feinreinigung/feucht von Fensterelemente aus Alu-Alu eloxiert. Siehe Pläne und Bilder sowie beigelegte Reinigungsanweisung.
Reinigung innen + außen, inkl. Rahmen, Beschläge, Fensterbank.

Höhe: ca. 7,26m
Breite: ca. 2,25m
Aufgeteilt in 7 Flügel mit Dreh- Kippfunktion

Schutz- und Montagefolien auf den Profilen sowie vereinzelte Aufkleber sind rückstandslos zu entfernen und zu entsorgen.

Leibungsverkleidung Innen:
umlaufenden Fensterrahmen aus Spanplatte 18mm
beidseitig mit HPL 0,8mm beschichtet,
Tiefe ca. 25cm

Leibungsbleche und Fensterbank umlaufend Aussen:
Alu elxoxiert
Tiefe ca. 25 cm
Menge: 3,000 St

**04.10 Fensterelemente Alu 4,135/2,25m**
Feinreinigung/feucht von Fensterelemente aus Alu-Alu eloxiert. Siehe Pläne und Bilder sowie beigelegte Reinigungsanweisung.
Reinigung innen + außen, inkl. Rahmen, Beschläge, Fensterbank.

Höhe: ca. 4,135m
Breite: ca. 2,25m
Aufgeteilt in 2 Flügel mit Dreh-Kippfunktion

Schutz- und Montagefolien auf den Profilen sowie vereinzelte Aufkleber sind rückstandslos zu entfernen und zu entsorgen.

Leibungsverkleidung Innen:
umlaufenden Fensterrahmen aus Spanplatte 18mm
beidseitig mit HPL 0,8mm beschichtet,
Tiefe ca. 25cm

Leibungsbleche und Fensterbank umlaufend Aussen:
Alu elxoxiert
Tiefe ca. 25 cm
Menge: 1,000 St

**04.11 Fensterelemente Alu 2,01/2,25m**
Feinreinigung/feucht von Fensterelemente aus Alu-Alu eloxiert. Siehe Pläne und Bilder sowie beigelegte Reinigungsanweisung.
Reinigung innen + außen, inkl. Rahmen, Beschläge, Fensterbank.

Höhe: ca. 2,01m
Breite: ca. 2,25m
Aufgeteilt in 2 Flügel mit Dreh-Kippfunktion

Schutz- und Montagefolien auf den Profilen sowie vereinzelte Aufkleber sind rückstandslos zu entfernen und zu entsorgen.

Leibungsverkleidung Innen:
umlaufenden Fensterrahmen aus Spanplatte 18mm
beidseitig mit HPL 0,8mm beschichtet,
Tiefe ca. 25cm

Leibungsbleche und Fensterbank umlaufend Aussen:
Alu elxoxiert
Tiefe ca. 25 cm
Menge: 8,000 St

**04.12 Fensterelemente Alu 4,01/2,80m**
Feinreinigung/feucht von Fensterelemente aus Alu-Alu eloxiert. Siehe Pläne und Bilder sowie beigelegte Reinigungsanweisung.
Reinigung innen + außen, inkl. Rahmen, Beschläge, Fensterbank.

Höhe: ca. 4,10m
Breite: ca. 2,80m
Aufgeteilt in 3 Festverglasungen

Schutz- und Montagefolien auf den Profilen sowie vereinzelte Aufkleber sind rückstandslos zu entfernen und zu entsorgen.

Leibungsverkleidung Innen:
umlaufenden Fensterrahmen aus Spanplatte 18mm
beidseitig mit HPL 0,8mm beschichtet,
Tiefe ca. 25cm

Leibungsbleche und Fensterbank umlaufend Aussen:
Alu elxoxiert
Tiefe ca. 25 cm
Menge: 6,000 St

**04.13 wie vor, jedoch**
wie vor, jedoch

Aufgeteilt in 3 Flügel mit Drehfunktion
Menge: 6,000 St

**04.14 Türelement 2,01/2,51m**
Feinreinigung/feucht von 2 flg. Türelement aus Alu-Alu eloxiert siehe Pläne.
Reinigung innen + außen, inkl. Rahmen, Beschläge, Fensterbank.

Länge: ca. 2,01m
Höhe: ca. 2,51m
Aufgeteilt in 2 Drehflügel mit Paneelfüllung

Schutz- und Montagefolien auf den Profilen sowie vereinzelte Aufkleber sind rückstandslos zu entfernen und zu entsorgen.

Leibungsverkleidung Innen:
umlaufenden Fensterrahmen aus Spanplatte 18mm
beidseitig mit HPL 0,8mm beschichtet,
Tiefe ca. 25cm

Leibungsbleche und Fensterbank umlaufend Aussen:
Alu elxoxiert
Tiefe ca. 25 cm
Menge: 1,000 Stk

**04.15 Türelement 5,845/3,35m**
Feinreinigung/feucht von 2 flg. Türelement aus Alu-Alu eloxiert siehe Pläne.
Reinigung innen + außen, inkl. Rahmen, Beschläge, Fensterbank.

Länge: ca. 5,845m
Höhe: ca. 3,35m
Aufgeteilt in 2 Drehflügel mit Paneelfüllung
aufgeteilit in 2 Festverglasungen
aufgeteilit in 2 Oberlichter mit Festverglasungen

Schutz- und Montagefolien auf den Profilen sowie vereinzelte Aufkleber sind rückstandslos zu entfernen und zu entsorgen.

Leibungsverkleidung Innen:
umlaufenden Fensterrahmen aus Spanplatte 18mm
beidseitig mit HPL 0,8mm beschichtet,
Tiefe ca. 25cm

Leibungsbleche und Fensterbank umlaufend Aussen:
Alu elxoxiert
Tiefe ca. 25 cm
Menge: 1,000 St

**04.16 Türelement 1,26/2,26m**
Feinreinigung/feucht von 1 flg. Türelement aus Alu-Alu eloxiert siehe Pläne.
Reinigung innen + außen, inkl. Rahmen, Beschläge, Fensterbank.

Länge: ca. 1,26m
Höhe: ca. 2,26m
Aufgeteilt in 1 Drehflügel mit Paneelfüllung

Schutz- und Montagefolien auf den Profilen sowie vereinzelte Aufkleber sind rückstandslos zu entfernen und zu entsorgen.

Leibungsverkleidung Innen:
umlaufenden Fensterrahmen aus Spanplatte 18mm
beidseitig mit HPL 0,8mm beschichtet,
Tiefe ca. 25cm

Leibungsbleche und Fensterbank umlaufend Aussen:
Alu elxoxiert
Tiefe ca. 25 cm
Menge: 2,000 St

**04.17 wie vor, jedoch**
wie vor, jedoch

Länge: ca. 1,26m
Höhe: ca. 2,26m
Aufgeteilt in 1 Drehflügel mit Paneelfüllung
Menge: 1,000 St

**04.18 Pfosten Riegel Elemente**
Feinreinigung/feucht von Pfosten Riegel Element aus Alu-Alu eloxiert siehe Pläne.
Reinigung innen + außen, inkl. Rahmen, Beschläge, Fensterbank.

Länge: ca. 4,01m
Höhe: ca. 4,20m

Unterteilt in:

1 Stück Oberlicht mit Festverglasung
2 Stück Oberlicht mit Drehfunktion
3 Stück Festverglasungen

Schutz- und Montagefolien auf den Profilen sowie vereinzelte Aufkleber sind rückstandslos zu entfernen und zu entsorgen.

Leibungsverkleidung Innen:
umlaufenden Fensterrahmen aus Spanplatte 18mm
beidseitig mit HPL 0,8mm beschichtet,
Tiefe ca. 25cm

Leibungsbleche und Fensterbank umlaufend Aussen:
Alu elxoxiert
Tiefe ca. 25 cm
Menge: 6,000 Stk

**04.19 wie vor, jedoch**
wie vor, jedoch

Unterteilt in:

3 Stück Oberlicht mit Drehfunktion
3 Stück Festverglasungen
Menge: 2,000 St

**04.20 2 flg. Türelement 2,01/2,80m**
Feinreinigung/feucht von 2 flg. Türelement aus Alu-Alu eloxiert siehe Pläne.
Reinigung innen + außen, inkl. Rahmen, Beschläge, Fensterbank.

Länge: ca. 2,01m
Höhe: ca. 2,80m
Aufgeteilt in 2 Drehflügel (asymmetrisch)

Schutz- und Montagefolien auf den Profilen sowie vereinzelte Aufkleber sind rückstandslos zu entfernen und zu entsorgen.

Leibungsverkleidung Innen:
umlaufenden Fensterrahmen aus Spanplatte 18mm
beidseitig mit HPL 0,8mm beschichtet,
Tiefe ca. 25cm

Leibungsbleche und Fensterbank umlaufend Aussen:
Alu elxoxiert
Tiefe ca. 25 cm
Menge: 6,000 St

**04.21 2 flg. Türelement 4,18/2,80m**
Feinreinigung/feucht von 2 flg. Türelement aus Alu-Alu eloxiert siehe Pläne.
Reinigung innen + außen, inkl. Rahmen, Beschläge, Fensterbank.

Länge: ca. 4,18m
Höhe: ca. 2,80m
Aufgeteilt in 2 Drehflügel mit Paneelfüllung (asymmetrisch)
aufgeteilt in 1 Drehflügel
aufgeteilt in 1 Oberlicht mit Festverglasung
aufgeteilt in 1 Oberlicht mit Festverglasung und mit Paneelfüllung

Schutz- und Montagefolien auf den Profilen sowie vereinzelte Aufkleber sind rückstandslos zu entfernen und zu entsorgen.

Leibungsverkleidung Innen:
umlaufenden Fensterrahmen aus Spanplatte 18mm
beidseitig mit HPL 0,8mm beschichtet,
Tiefe ca. 25cm

Leibungsbleche und Fensterbank umlaufend Aussen:
Alu elxoxiert
Tiefe ca. 25 cm
Menge: 1,000 St

### Titel 05 Innentüren

*Hinweis: HPL Türen*

**05.1 HPL-Innentüren 1-flg., 1,135 / 2,26**
Feinreinigung/feucht von HPL- Innentüren, einflügelig, bestehend aus Gehflügel, Blende und Stahlumfassungszarge und integrierte OTS beidseitige Reinigung und Pfalzbereich sowie alle Beschlagselemente. Schutzfolien sind ebenfalls Rückstandslos zu entfernen und zu entsorgen.

Türblatt 1 flg.HPL: ca. 1,135m/2,26m

Rohbaurichtmaß: b/h ca. 1,135 x 2,26 m
Zargen- und Türblattoberfläche: HPL
Türkante: HPL-Einleimer
Menge: 28,000 Stk

**05.2 HPL-Innentüren 1-flg., 1,01 / 2,26**
Feinreinigung/feucht von HPL- Innentüren, einflügelig, bestehend aus Gehflügel, Blende und Stahlumfassungszarge und integrierte OTS beidseitige Reinigung und Pfalzbereich sowie alle Beschlagselemente. Schutzfolien sind ebenfalls Rückstandslos zu entfernen und zu entsorgen.

Türblatt 1 flg.HPL: ca. 1,01m/2,26m

Rohbaurichtmaß: b/h ca. 1,01 x 2,26 m
Zargen- und Türblattoberfläche: HPL
Türkante: HPL-Einleimer
Menge: 12,000 Stk

**05.3 HPL-Innentüren 1-flg., 0,885 / 2,26**
Feinreinigung/feucht von HPL- Innentüren, einflügelig, bestehend aus Gehflügel, Blende und Stahlumfassungszarge und integrierte OTS beidseitige Reinigung und Pfalzbereich sowie alle Beschlagselemente. Schutzfolien sind ebenfalls Rückstandslos zu entfernen und zu entsorgen.

Türblatt 1 flg.HPL: ca. 0,885m/2,26m

Rohbaurichtmaß: b/h ca. 0,885 x 2,26 m
Zargen- und Türblattoberfläche: HPL
Türkante: HPL-Einleimer
Menge: 18,000 St

**05.4 HPL-Innentüren 1-flg., 2,26 / 2,80**
Feinreinigung/feucht von HPL- Innentüren, einflügelig, bestehend aus Gehflügel, Oberblende, feststehendem Glasseitenteil und Stahlumfassungszarge und integrierte OTS beidseitige Reinigung und Pfalzbereich sowie alle Beschlagselemente. Schutzfolien sind ebenfalls Rückstandslos zu entfernen und zu entsorgen.

Türblatt 1 flg.HPL: ca. 2,26m/2,80m

Rohbaurichtmaß: b/h ca. 2,26 x 2,80 m
Zargen- und Türblattoberfläche: HPL
Türkante: HPL-Einleimer
Menge: 4,000 St

**05.5 HPL-Innentüren 1-flg., 1,135 / 2,80**
Feinreinigung/feucht von HPL- Innentüren, einflügelig, bestehend aus Gehflügel, Oberblende und Stahlumfassungszarge und integrierte OTS beidseitige Reinigung und Pfalzbereich sowie alle Beschlagselemente. Schutzfolien sind ebenfalls Rückstandslos zu entfernen und zu entsorgen.

Türblatt 1 flg.HPL: ca. 1,135m/2,80m

Rohbaurichtmaß: b/h ca. 1,135 x 2,80 m
Zargen- und Türblattoberfläche: HPL
Türkante: HPL-Einleimer
Menge: 1,000 St

*Hinweis: Stahltüren Türen*

**05.6 Stahl- Innentür 1-flg., 1,135 / 2,26**
Feinreinigung/feucht von Stahl- Innentüren, einflügelig, bestehend aus Gehflügel und Stahlumfassungszarge
beidseitige Reinigung und Pfalzbereich sowie alle Beschlagselemente.

Türblatt 1 flg.Stahl: ca. 1,135m/2,26m

Rohbaurichtmaß: b/h ca. 1,01 / 2,135 m
Zargen- und Türblattoberfläche: Stahl
Türkante: Stahl
Menge: 5,000 Stk

**05.7 Stahl- Innentür 1-flg., 1,135 / 2,80**
Feinreinigung/feucht von Stahl- Innentüren, einflügelig, bestehend aus Gehflügel, Oberlende und Stahlumfassungszarge
beidseitige Reinigung und Pfalzbereich sowie alle Beschlagselemente.

Türblatt 1 flg.Stahl: ca. 1,135m/2,80m

Rohbaurichtmaß: b/h ca. 1,01 / 2,80 m
Zargen- und Türblattoberfläche: Stahl
Türkante: Stahl
Menge: 1,000 St

### Titel 06 TGA Elektro

**06.1 Fahrstuhltüren inkl Zargen**
Fahrstultüren von innen und außen aus Stahl durch nasses Wischen reinigen.
Art der Verschmutzung:
feinkörniger Baustaub, Zementschleier, sowie partiell
festsitzende Schmutz- und Silikatfarbreste. Verpackungs- und Aufklebereste sind materialschonend zu entfernen.

Fahrstuhltüren inkl Zargen.

Abmessungen: ca. 1,26/2,40m
Menge: 1,000 Stk

**06.2 Fahrstuhlkabine reinigen**
Fahrstuhlkabine von innen durch nasses Wischen reinigen.
Art der Verschmutzung:
feinkörniger Baustaub, Zementschleier, sowie partiell
festsitzende Schmutz- und Silikatfarbreste. Verpackungs- und Aufklebereste sind materialschonend zu entfernen.

Bodenmaterial: Betonwerkstein
Wand+Decke: Stahl und Spiegel sowie elektronische Bedienelemente

Fahrstuhltüren inkl Zargen.

Abmessungen: ca. 1,8/1,26/2,40m
Menge: 1,000 Stk

**06.3 Schalter- und Steckdosen reinigen**
Schalter- und Steckdose reinigen,
Einbauhöhe zw. 0,30 bis 1,80 m
Menge: 500,000 Stk

### Titel 07 Möblierung

**07.1 Küchengeräte reinigen**
Küchenanlage Mensa außen und innen schonend kratzfrei feucht und mit geeignetem Reinigungsmittel reinigen und trocken nachwischen, so dass eine allseitig saubere und streifenfreie Oberfläche entsteht.
Ausführung materialschonend und unter besonderer Berücksichtigung vorhandener Beschichtungen.
Art der Verschmutzung:
feinkörniger Baustaub, Verpackungs- und Aufklebereste sind materialschonend zu entfernen.
Dazu gehören insbesondere:
- Edelstahlflächen allseitig reinigen
- Innenflächen von Schränken und Schubladen
- Türen, Klappen, Griffe und Beschläge
- Becken und Armaturen
- Arbeits- und Ablageflächen
- Geräteoberflächen
- zugängliche Innenbereiche der Kühl-/Tiefkühlgeräte
- Backofen und Herd
- Innen- und Außenflächen der Heißluftdämpfer, soweit zugänglich
- Regale
- Rollenbahn
- Ausgabe- und Zulauftischanlagen
- Ablufthauben innen und außen, soweit ohne Demontage zugänglich
anschließend trocken und streifenfrei nachwischen

Material: Chromnickelstahl, Werkstoff Nr. 14301, Körnung 180
Folgende Geräte und Medien sind wie zuvor beschrieben zu reinigen:
- 2 Handwaschbecken- Ausgusskombination 500x600x850mm
- 1 Umluft- Gewerbe- Kühlschrank, 710x830x2050mm
- 1 Umluft- Gewerbe- Tiefkühlschrank, 710x830x2050mm
- 1 Putzmittelschrank 600x600x1800mm
- 1 Hochschrankanlage 1800 x 600x 1800
- 1 Schranktisch mit Becken und SLB 1000x700x900
- 1 Schranktisch mit SLB 1600x700x900
- 1 Schranktisch mit SLB und Herdumbauschrank 1000x700x900
- 1 Wandhängeschrank 1250x365x650mm
- 1 Herdset mit Backofen
- 1 Schranktisch mit Handwaschbecken 500x700x900mm
- 1 Geschirrschrank 800x700x1800mm
- 1 Umluft- Gewerbe-Kühlschrank 710x830x2050mm
- 1 Regalanlage 1400x500x1800mm
- 1 Heißluftdämer 6x 1/1 GN mit Untergestell 850x790x750mm
- 1 Heißluftdämer 10x 1/1 GN mit Untergestell 850x790x1190mm
- 1 Ablufthaube 2600x1500x500mm
- 1 Ausgabeanlage als Anfahrwand 4600x350/850x900mm
- 1 Zulauftischanlage 1200x740x850mm
- 1 Ablauftischanlage/ Rollenbahn 1200x740x850mm
- 2 Ablufthaube 1000x800x500mm

Siehe beigelegter Plan.
Menge: 1,000 Stk

**07.2 Möbelreinigung Schuhregal**
Möbel außen und innen schonend kratzfrei feucht und mit geeignetem Reinigungsmittel reinigen und trocken nachwischen, so dass eine allseitig saubere und streifenfreie Oberfläche entsteht.
Material: Spanplatte mit Eichenfurnier belegt, Streben aus Quadratrohr
Folgende Einbaumöbel sind wie zuvor beschrieben zu reinigen:
Schuhregalanlage, Abwicklung Länge= ca. 3,00m bis ca. 3,45m, Höhe bis ca. 1,60m, Tiefe bis ca. 42cm
bestehend aus 32 Schrankfächern mit je 4 Streben aus Quadratrohr. Die Garderobe ist offen.
Siehe beigelegter Plan.
Menge: 2,000 Stk

**07.3 Möbelreinigung Garderobe**
Möbel außen und innen schonend kratzfrei feucht und mit geeignetem Reinigungsmittel reinigen und trocken nachwischen, so dass eine allseitig saubere und streifenfreie Oberfläche entsteht.
Material: Spanplatte mit Eichenfurnier belegt, Garderobenhaken aus Nylon
Folgende Einbaumöbel sind wie zuvor beschrieben zu reinigen:
Ablagefach mit Garderobenhaken
Breite ca. 150cm, Tiefe ca. 20cm, Höhe ca. 40 cm,
bestehend aus je 4 Schrankfächern mit 4 Garderobendoppelhaken, Haken nach hinten zeigend. Die Garderobe ist offen.
Siehe beigelegter Plan.
Menge: 3,000 St

**07.4 Möbelreinigung Garderobe WC´s**
Möbel außen und innen schonend kratzfrei feucht und mit geeignetem Reinigungsmittel reinigen und trocken nachwischen, so dass eine allseitig saubere und streifenfreie Oberfläche entsteht.
Material: Spanplatte mit Eichenfurnier belegt, Garderobenhaken aus Nylon
Folgende Einbaumöbel sind wie zuvor beschrieben zu reinigen:
Ablagefach mit Garderobenhaken
Breite ca. 365cm, Tiefe ca. 20cm, Höhe ca. 40 cm,
bestehend aus je 4 Schrankfächern mit 4 Garderobendoppelhaken, Haken nach hinten zeigend. Die Garderobe ist offen.
Siehe beigelegter Plan.
Menge: 1,000 St

**07.5 Möbelreinigung Wandleisten**
Möbel außen und innen schonend kratzfrei feucht und mit
geeignetem Reinigungsmittel reinigen und trocken
nachwischen, so dass eine allseitig saubere und streifenfreie Oberfläche entsteht.
Material: Aluminium eloxiertes Profil mit fest eingebauten Haken aus Stahlblech, pulverbeschichtet

Folgende Einbaumöbel sind wie zuvor beschrieben zu reinigen:

Wandschiene 2er - B/T/H 125,0 x 10,5 x 14,8 cm
Menge: 15,000 Stk

**07.6 Möbelreinigung Sitzmöblierung Flur**
Möbel außen und innen schonend kratzfrei feucht und mit
geeignetem Reinigungsmittel reinigen und trocken
nachwischen, so dass eine allseitig saubere und streifenfreie Oberfläche entsteht.
Material: Spanplatte mit Douglasiefurnier belegt, Muschelgriffe aus Zinkdruckguss.

Material: Spanplatte mit Eichenfurnier belegt
Folgende Einbaumöbel sind wie zuvor beschrieben zu reinigen:
Sitzmöbelgalanlage, Abwicklung Länge= ca. 5,40m bis ca. 5,90m, Höhe bis ca. 0,80m, Tiefe bis ca. 80cm
bestehend aus 10 unterschiedlich hohen Sitzflächen/ Kuben. Die Sitzmöbelanlage ist allseitig geschlossen.
Siehe beigelegter Plan.
Menge: 2,000 Stk

**07.7 Möbelreinigung Bänke Umkleiden**
Möbel außen und innen schonend kratzfrei feucht und mit
geeignetem Reinigungsmittel reinigen und trocken
nachwischen, so dass eine allseitig saubere und streifenfreie Oberfläche entsteht.
Material: Spanplatte mit Douglasiefurnier belegt, Muschelgriffe aus Zinkdruckguss.

Folgende Einbaumöbel sind wie zuvor beschrieben zu reinigen:

Umkleidebank einseitg, Bankgestell aus Aluminiumprofilen, Buchenleisten als Sitz -und Rückenprofil (90x27mm), mit Rundrohr- Aluminium- Profil als Schuhablage und Garderobenhakenleiste aus Nylon
Abwicklung: ca. 7,50m x 1,70m x 0,40 m (BxHxT)
- 45 Garderobenhaken

Siehe beigelegter Plan.
Menge: 6,000 St

### Titel 08 Einbauten Haustechnik

**08.1 Sanitärobjekt - WC reinigen**
Sanitärobjekt - WC-Becken aus Keramik inkl. Brille und Deckel durch nasses Wischen reinigen.
Art der Verschmutzung:
feinkörniger Baustaub, Zementschleier, sowie partiell
festsitzende Schmutz- und Silikatfarbreste. Verpackungs- und Aufklebereste sind materialschonend zu entfernen.
Mit den Einheitspreisen abgegolten ist die Reinigung inkl.
Armaturen, Siphons, Absperrhähne, Haltegriffe,
Druckspülerabdeckungen u. ä. aus Edelstahl poliert oder
Hartplastik.
Menge: 23,000 Stk

**08.2 Sanitärobjekt - Urinal reinigen**
Sanitärobjekt - Urinal aus Keramik inkl. Brille und Deckel durch nasses Wischen reinigen.
Art der Verschmutzung:
feinkörniger Baustaub, Zementschleier, sowie partiell
festsitzende Schmutz- und Silikatfarbreste. Verpackungs- und Aufklebereste sind materialschonend zu entfernen.
Mit den Einheitspreisen abgegolten ist die Reinigung inkl.
Armaturen, Siphons, Absperrhähne, Haltegriffe,
Druckspülerabdeckungen u. ä. aus Edelstahl poliert oder
Hartplastik.
Menge: 5,000 Stk

**08.3 Sanitärobjekt - Waschbecken reinigen**
Sanitärobjekt reinigen wie in der Position 05.01 beschrieben, jedoch:
Waschbecken aus Keramik
Abmessung ca. 0,60 x 0,48m
inkl. Papiertuch-, Seifen- und Desinfektionsmittelspender
Menge: 38,000 Stk

**08.4 Sanitärobjekt - Waschbecken reinigen**
Sanitärobjekt reinigen wie in der Position 05.01 beschrieben, jedoch:
Waschbecken aus Keramik
Abmessung ca. 0,83-0,60 x 0,60-0,55m
inkl. Papiertuch-, Seifen- und Desinfektionsmittelspender
Menge: 8,000 Stk

**08.5 Sanitärobjekt- Dusche reinigen**
Sanitärobjekt reinigen wie in der Position 05.01 beschrieben, jedoch:
Duscharmatur aus Edelstahl
Theromstat und Duschkopf
inkl. Seifenablage
Menge: 22,000 St

**08.6 Sanitärobjekt- Dusche barrierefrei reinigen**
Sanitärobjekt reinigen wie in der Position 05.01 beschrieben, jedoch:
Duscharmatur aus Edelstahl und
Haltegriffe und Klappsitz aus Polyamid
inkl. Theromstat und Duschkopf und Seifenablage
Menge: 7,000 St

**08.7 Heizkörper**
Heizkörperaus Stahl inkl. durch nasses Wischen reinigen.
Art der Verschmutzung:
feinkörniger Baustaub, Zementschleier, sowie partiell
festsitzende Schmutz- und Silikatfarbreste. Verpackungs- und Aufklebereste sind materialschonend zu entfernen.
Oberfläche lackiert schwarz und farbig.

verschiedene Abmessungen
Menge: 77,000 Stk

### Titel 09 Sporthallengeräte

**09.1 Basketball- Übungskorb, wandbefestigt**
Feinreinigung des wandbefestigten Basketball-Übungskorbes einschließlich aller zugänglichen Oberflächen und Bauteile.
Einzuschließen sind insbesondere:
- Basketballbrett
- Befestigungs- und Tragekonstruktion
- zugängliche Verbindungselemente
- angrenzende bzw. zugängliche Bauteile der Wandbefestigung
Ausführung materialschonend und unter besonderer Berücksichtigung vorhandener Beschichtungen.
Art der Verschmutzung:
feinkörniger Baustaub, Verpackungs- und Aufklebereste sind materialschonend zu entfernen.
Die Bedienung des Geräts darf ausdrücklich nur vom Hausmeister der Schule erfolgen. Ein Termin der Arbeiten ist min. 3 Tage vor Ausführungsstart zu benennen, damit das Gerät entsprechend in die benötigte Position bewegt/ abgesenkt werden kann.

Basketball-Übungskörbe b/h: 90 x 120 cm groß, aus MDF Holzwerkstoff
Menge: 2,000 St

**09.2 Basketball- Übungskorb, Deckengestell**
Feinreinigung des Basketball-Deckengestells einschließlich aller zugänglichen Oberflächen und Bauteile.
Einzuschließen sind insbesondere:
- Basketballbrett
- Deckenkonstruktion bzw. Ausleger
- Befestigungs- und Verbindungselemente
- zugängliche mechanische Komponenten
Die Reinigung ist unter Beachtung der vorhandenen Höhenlage und Konstruktion sowie materialschonend auszuführen.
Art der Verschmutzung:
feinkörniger Baustaub, Verpackungs- und Aufklebereste sind materialschonend zu entfernen.
Die Bedienung des Geräts darf ausdrücklich nur vom Hausmeister der Schule erfolgen. Ein Termin der Arbeiten ist min. 3 Tage vor Ausführungsstart zu benennen, damit das Gerät entsprechend in die benötigte Position bewegt/ abgesenkt werden kann.
Basketball-Zielbrett, b/h = 180 x 105 cm, Einscheiben-Sicherheitsglas
Menge: 2,000 St

**09.3 Doppelfeld- Sprossenwand, schwenkbar**
Feinreinigung der schwenkbaren Doppelfeld-Sprossenwand einschließlich aller zugänglichen Oberflächen und Bauteile.
Einzuschließen sind insbesondere:
- Sprossen und Rahmenkonstruktion
- Befestigungs- und Verbindungselemente
- Schwenk- und Gelenkbereiche, soweit zugänglich
- sonstige zugängliche Bauteile der Konstruktion
Die Reinigung darf die Funktion der Schwenkeinrichtung nicht beeinträchtigen. Bewegliche Bauteile sind von Staub und baubedingten Verschmutzungen zu befreien.
Art der Verschmutzung:
feinkörniger Baustaub, Verpackungs- und Aufklebereste sind materialschonend zu entfernen.
Die Bedienung des Geräts darf ausdrücklich nur vom Hausmeister der Schule erfolgen. Ein Termin der Arbeiten ist min. 3 Tage vor Ausführungsstart zu benennen, damit das Gerät entsprechend in die benötigte Position bewegt/ abgesenkt werden kann.
Maße:
Nischenbreite 4,80m je 2 Sprossenwände
Nischenhöhe 2,90m
1 Sprossenwand 200cm breit / 260cm hoch
Sprossen aus astreinem Eschenholz 33/43mm
Menge: 4,000 St

**09.4 Gitterleiter, 4- teilig**
Feinreinigung der 4-teiligen, elektrisch hochziehbaren Gitterleiter einschließlich aller zugänglichen Oberflächen und Bauteile.
Einzuschließen sind insbesondere:
- Gitterleiterflächen und Rahmen
- Befestigungs- und Verbindungselemente
- zugängliche Führungs- und Gelenkbereiche
- sonstige zugängliche Konstruktionsteile
Elektrische Komponenten und Antriebsteile sind ausschließlich entsprechend ihrer zulässigen Reinigungsart zu behandeln. Das Eindringen von Feuchtigkeit in elektrische oder mechanische Komponenten ist zu vermeiden.
Die Funktionsfähigkeit der elektrisch hochziehbaren Konstruktion darf durch die Reinigungsarbeiten nicht beeinträchtigt werden.
Art der Verschmutzung:
feinkörniger Baustaub, Verpackungs- und Aufklebereste sind materialschonend zu entfernen.
Die Bedienung des Geräts darf ausdrücklich nur vom Hausmeister der Schule erfolgen. Ein Termin der Arbeiten ist min. 3 Tage vor Ausführungsstart zu benennen, damit das Gerät entsprechend in die benötigte Position bewegt/ abgesenkt werden kann.
Maße:
4480mm hoch, 2280 mm breit,
Wangen aus astrfreiem Nadelholz, mind. 40mm stark und 100 mm breit.
Menge: 1,000 St

**09.5 Handballtor, hochziehbar**
Feinreinigung des hochziehbaren Handballtores einschließlich aller zugänglichen Oberflächen und Bauteile.
Einzuschließen sind insbesondere:
- Torrahmen
- Torpfosten und Querlatte
- Befestigungs- und Verbindungselemente
- zugängliche Teile der Hochzieh- und Haltekonstruktion
Die Reinigung ist materialschonend und unter Beachtung der beweglichen bzw. höhenverstellbaren Konstruktion auszuführen. Mechanische und gegebenenfalls elektrische Komponenten dürfen nicht beschädigt oder in ihrer Funktion beeinträchtigt werden.
Art der Verschmutzung:
feinkörniger Baustaub, Verpackungs- und Aufklebereste sind materialschonend zu entfernen.
Die Bedienung des Geräts darf ausdrücklich nur vom Hausmeister der Schule erfolgen. Ein Termin der Arbeiten ist min. 3 Tage vor Ausführungsstart zu benennen, damit das Gerät entsprechend in die benötigte Position bewegt/ abgesenkt werden kann.
Maße:
3000x2000 mm
Torrahmen aus Leichtmetall-Profil 80 x 80 mm, eloxiert
Menge: 2,000 St

**09.6 Trennvorhang, elektrisch hochziehbar**
Feinreinigung des 2-schaligen, elektrisch hochziehbaren Trennvorhangs der Sporthalle.
Der Trennvorhang besteht aus PVC-freiem Kunstleder mit Vliesbeschichtung. Die Reinigung ist unter besonderer Berücksichtigung der Materialeigenschaften und der Herstellerangaben auszuführen.
Die Leistung umfasst die vollständige und fachgerechte Entfernung von baubedingten Verschmutzungen, insbesondere:
- Bau- und Feinstaub
- Verschmutzungen durch Montage und Handhabung
- leichte Anhaftungen und sonstige oberflächliche Verunreinigungen
- sichtbare Rückstände aus der Bauphase
Der gesamte zugängliche Behang ist vollflächig und materialschonend zu reinigen. Hierzu gehören beide Seiten der beiden Vorhangschalen einschließlich der zugänglichen Rand-, Naht- und Anschlussbereiche.
Die Reinigung ist mit geeigneten, vom Hersteller des Behangmaterials freigegebenen Reinigungsverfahren und Reinigungsmitteln auszuführen. Die Oberfläche darf durch die Reinigung weder aufgeraut, beschädigt, verfärbt noch in ihren Eigenschaften beeinträchtigt werden.
Insbesondere sind die folgenden Bereiche sorgfältig und materialgerecht zu behandeln:
- Kunstlederoberflächen beider Vorhangschalen
- horizontale Bahnen und Doppelnahtbereiche
- Rand- und Anschlussbereiche
- zugängliche Gurtführungen und Zuggurte
- zugängliche Befestigungs- und Führungselemente
- sonstige zugängliche Bauteile des Vorhangsystems
Bei der Reinigung der Nähte, Gurtführungen und Anschlussbereiche ist darauf zu achten, dass keine mechanische Beschädigung oder Lockerung erfolgt.
Die Reinigung der Zuggurte, Führungselemente sowie mechanischen und gegebenenfalls elektrischen Komponenten hat entsprechend den jeweiligen Herstellerangaben zu erfolgen. Ein Eindringen von Feuchtigkeit in elektrische Antriebs-, Steuerungs- oder sonstige empfindliche Komponenten ist zu vermeiden.
Der Behang darf während der Reinigung nicht geknickt, gefaltet oder anderweitig mechanisch überbeansprucht werden.
Die Reinigung ist so auszuführen, dass nach Abschluss der Arbeiten ein gleichmäßig sauberer, staub- und schmutzfreier Zustand des Trennvorhangs erreicht wird.
Abmessungen des Trennvorhangs:
Breite: ca. 23,00 m
Höhe: ca. 8,00 m
Menge: 736,000 m²

### Titel 10 Abfallentsorgung

**10.1 Sammeln und Entsorgen in Handarbeit**
Einsammeln und Entsorgen von vereinzelten Haushaltsabfällen, Getränkeverpackungen, Baustoff- und
Baumaterialverpackungen, Bauschutt-, Baumaterialresten,
Holzstücken, Kartuschen etc., mineralisches Material, Paletten aus Holz, Kunststoff-Folien, Metalle, MF- und
PS-/PU-Dämmstoffe, Kunststoffe, vereinzelt Bitumenbahnreste, auf der Baustelle verteilt, in Handarbeit einsammeln, ggfls. trennen und fachgerecht entsorgen,
als vorbereitender Arbeitsgang
in zeitlich getrennten Arbeitsgängen,
bis zu 15 cbm, Innenflächen
Die Menge entspricht einem Arbeitsgang
Menge: 750,000 m²

**10.2 Bau-Restmüll-Container**
Bau-Restmüll-Container
Bereitstellung nach Aufforderung der Bauleitung,
incl. Abfuhr. Der Restmüll wird Eigentum des AN.

Containergröße: 10 m3
Menge: 1,000 Stk

**10.3 Bauschutt-Container**
Bauschutt-Container
Bereitstellung nach Aufforderung der Bauleitung,
incl. Abfuhr. Der Bauschutt wird Eigentum des AN.
Containergröße: 6 m3
Menge: 1,000 Stk

### Titel 11 Stundenlohnarbeiten

**11.1 Vorarbeiter/-in**
Ausführen von Stundenlohnarbeiten durch einen
Vorarbeiter auf Anordnung des Auftraggebers zum Nachweis.
Menge: 5,000 h

**11.2 Reinigungskraft**
Ausführen von Stundenlohnarbeiten wie vor, jedoch
durch eine Reinigungskraft.
Menge: 5,000 h

**11.3 Überschuhe für die Mangelbeseitigung und**
Überschuhe für die Mangelbeseitigung und Nachabnahmen für alle Firmen, Bauherrn, Nutzer etc. zur Verfügung stellen.
Überschuhe aus PP-Vlies und CPE, weiß-blau mit Gummizug
Material: PP-Vlies, CPE,
rutschhemmend, atmungsaktiv, feuchtigkeitsundurchlässige
Sohle aus CPE.
Menge: 100,000 Stk
